# Jena Uniklinikum HKLS
Angebotsaufforderung (GAEB DA XML 3.3, DA83)
Projekt: 2219018
Währung: EUR
Vergabeart: Offenes Verfahren
Erstellt mit: GXML Toolbox V3.3 R20220330, ORCA AVA 27 27.00.00, 22.01.2026

## LEISTUNGSBESCHREIBUNG mit Leistungsverzeichnis
LEISTUNGSBESCHREIBUNG mit Leistungsverzeichnis

Bauvorhaben:  Universitätsklinikum Jena
  Einrichtung FiPU

Bauherr:  Universitätsklinikum Jena
  Geschäftsbereich Neubau
  Paul-Schneider-Straße 2
  07747 Jena

Gewerk:  KE 4730 - Med. Gase
  inc. Isoliertechnik

## Allgemeine Projektbeschreibung
Allgemeine Projektbeschreibung

Das Leibniz-Zentrum für Photonik in der Infektionsforschung (LPI) verfolgt mit Hilfe einer in Jena entstehenden nutzeroffenen Translationsinfrastruktur für Photonik und Optik in der Infektiologie das Ziel, grundlegend neue Lösungen für die Diagnose, Überwachung und Therapie von Infektionen zu erforschen und zu entwickeln und in die Routineanwendung zu überführen.
Dabei unterteilt sich das Bauvorhaben in folgende Teilprojekte:
Zentrales Element des LPI, ist der Einsatz völlig neuer, weltweit einzigartiger photonenbasierter Methoden zur Entwicklung innovativer Diagnose- und Therapieverfahren, welche die Infektionsforschung nachhaltig verbessern werden. Hierfür wird eine neue, nutzeroffene Forschungsinfrastruktur benötigt, die die räumlichen und technischen Rahmenbedingungen für die wissenschaftliche Arbeit schafft.

Die Umbaumaßnahme, TEILPROJEKT B: FIRST-in-PATIENT-UNIT (FiPU), umfasst den Umbau von Teilbereichen der Intensivstation des Universitätsklinikums Jena oder laut PHB . Die FiPU dient dazu, neu entwickelte diagnostische Methoden und experimentelle Therapieverfahren am Patienten zu erforschen und anzuwenden. Somit wird in einer einzigartigen Weise das Zusammenspiel von exzellenter Forschung und innovativer Technik mit modernsten diagnostischen Methoden der direkten therapeutischen Anwendung am Patienten ermöglicht.

Patienten, die für Studien in der FiPU in Frage kommen, werden aus dem regulären ITS-Betrieb des UKJ durch das Personal der Site-Management-Unit (SMU) identifiziert. Die ausgewählten Patienten werden in der FiPU entsprechend weiter versorgt und erhalten somit Zugang zu experimentellen Therapien und neuen diagnostischen Verfahren.

Die Ebene 10 der Gebäude C1-C3 und A5 bildet am Standort den gesamten Intensivmedizinischen Bereich (ITS). Die Verortung der FiPU soll im Gebäude C1 und der Station C111 sowie einem Teil der C110 erfolgen.
Benötigt wird ein isolierter Bereich mit insgesamt 10 Intensivpflegebetten, der über eine Schleuse an eine Intensivstation des UKJ mit einem Präsenzlabor für die "vor Ort" oder gar bettseitige biophotonische Diagnostik oder Monitoring infektiöser Patienten angeschlossen ist.
Dies erlaubt einerseits die klinische Validierung von lichtbasierten Testsystemen zur Erfassung kritischer zellulärer Wirtsfunktionen (Immunantwort, Endothelfunktion/Mikrozirkulation), andererseits aber auch die Gabe innovativer
Therapeutika (wie die Gabe farbstofffunktionalisierter, nanoformulierter Wirkstoffe zur Wiederherstellung der Organfunktion) unter Monitoring der Pharmakokinetik und Organfunktionen mittels biophotonischer Technologien unter Anwendung von Demonstratoren, die im Infektionsbereich verbleiben müssen.

Benötigt werden neben Patientenzimmern, in denen die Patienten, von denen eine Infektionsgefahr ausgeht, isoliert untergebracht werden können, auch Räumlichkeiten für die Sicherstellung der Pflege (Pflegestützpunkt, Arbeitsraum rein/unrein, Pflegebad, Lager, Teeküche), Aufenthalts- und Diensträume sowie Ver- und Entsorgungsschleusen für Patienten, Personal und Güter. Räume für
Diagnostik und wissenschaftliche Experimente müssen dem Bereich der FiPU ebenfalls zugeordnet werden. Die FiPU umfasst damit insgesamt 391,50 m² Nutzfläche in 2 separat Arealen, von denen 53,50 m² aus vorhandener Nutzung übernommen werden können und 338,00 m² umzubauen sind. Der Umbau umfasst neben den Nutzflächen auch Eingriffe in die Technikbereiche der Technikzentrale, Schächten und den Versorgungswegen.

Vorgesehen ist eine "Kerneinheit" (C 111) mit 6 Einzelzimmern, die gemeinsam mit Pflegestützpunkt, Arbeits- und Diensträumen und dem Labor als eine abgegrenzte und durch Schleusen vom umgebenden Intensivbereich getrennte Funktionseinheit geplant ist. Die Einzelzimmer erhalten jeweils vorgelagerte Schleusen inkl. dem Bereich Arbeitsraumrein, So können kontagiöse Intensivbehandlungspatienten (Patienten der Gruppe A2 gemäß RKI-Richtlinie für Krankenhaushygiene  und Infektionsprävention) untergebracht werden.
Darüber hinaus gibt es einen zweiten abgegrenzten Bereich, bestehend aus zwei Doppelzimmern mit gemeinsamer Schleuse inkl. Bereich "Arbeitsraum-rein" und vorgelagerten Flur.
Diese bedürfen gemäß RKI-Richtlinie keiner gesonderten Filterung in der raumlufttechnischen Anlage (sog. "Kittelpflege", d.h. Kleidungswechsel des Pflegepersonals in der dem Patientenzimmer vorgelagerten Schleuse) und würden in diesen Betten behandelt werden können.

## Allgemeine Baustellenordnung
Allgemeine Baustellenordnung (Universitätsklinikum Jena)

Baumaßnahme:  Errichtung einer First in Patient Unit (FiPU)

1 Allgemeines
1.1 Lage der Baustelle

Pläne über die Lage und Anbindung der Baustelle an das öffentliche Verkehrsnetz sind als Anlage beigefügt.

1.2 Anschriften und Rufnummern

- Standortleitung/Unfallarzt: Universitätsklinikum Jena, Am Klinikum 1, in 07747 Jena  Tel. 03641 9-32 20 50
- Bauleitung: SGP3 - Dr. Schotz Gesamtplan GmbH, Neuwerkstr.. 29 in 99084 Erfurt
  Tel. 0361 3494680

- SiGeKo: wird noch bekanntgegeben...............  Tel. ...........
- Brandschutzbeauftragte: wird noch bekanntgegeben.  Tel. .............
- Krankenhaushygiene der Ansprechpartner.Herr Mitic  Tel. .............
- Abfallbeauftragter: wird noch bekanntgegeben  Tel. .............
- Thüringer Landesamt für Verbraucherschutz,TLV Abteilung Arbeitsschutz
Tennstedter Str. 8/9, 99947 Bad Langensalza  Tel.0361 57 3815-000
- Berufsgenossenschaft der Bauwirtschaft - BG BAU,
 Koenbergkstraße 01, 99084 Erfurt,  Tel. 030 - 85781-0
- Stadt Jena, Am Anger 15, 07743 Jena,  Tel. 03641 49-0
- Finanzamt Jena, Leutragraben 8, 07743 Jena,  Tel. 03641 - 3780
- Polizei  Tel. 110
- Feuerwehr  Tel. 112

1.3 Koordination und Überwachung der Arbeitssicherheit und Gesundheitsschutz

Der vom Bauherrn gemäß Verordnung über Sicherheit und Gesundheitsschutz auf Baustellen (BaustellV) eingesetzte SiGeKo ist über seine Rechte nach BaustellV hinaus gegenüber den ausführenden Firmen sowie deren Arbeitnehmern weisungsbefugt.

Der Auftragnehmer hat dem SiGeKo vor Beginn der Arbeiten seine Arbeitsverfahren sowie die vorgesehenen Sicherheitsmaßnahmen anzugeben. Der SiGeKo legt dabei die Ausschreibung, den SiGe-Plan und den Bauablaufplan zu Grunde und prüft die Angaben daraufhin, ob die Arbeiten wie vorgesehen und ohne gegenseitige Gefährdung durchgeführt werden können. Ergibt die Prüfung, dass die Sicherheitsmaßnahmen unzureichend sind, veranlasst der SiGeKo notwendige Änderungen der Arbeitsverfahren oder des Arbeitsablaufs.

Der SiGeKo kontrolliert die Einhaltung dieser Baustellenordnung, des SiGe-Plans, der Arbeitsschutzvorschriften und schreitet bei erkennbaren Gefahrenzuständen ein. Die Auftragnehmer sind zur unverzüglichen Mängelbeseitigung verpflichtet. In Abstimmung mit der Baustellenleitung arbeitet der SiGeKo einen Terminplan für Sicherheitsbesprechungen und Baustellenbegehungen aus. Über diese Aktivitäten führt er Protokoll.

Die Tätigkeit des SiGeKo befreit den Auftragnehmer nicht von seiner Abstimmungspflicht mit anderen Unternehmern. Übernimmt der Unternehmer Aufträge, deren Durchführung zeitlich und örtlich mit Aufträgen anderer Unternehmer zusammenfällt, ist er verpflichtet, sich mit dem für die Baustelle bestellten SiGeKo des Auftraggebers abzustimmen, soweit dies zur Vermeidung einer gegenseitigen Gefährdung erforderlich ist.

Die Verantwortlichkeit des Auftragnehmers für die Erfüllung der Arbeitsschutzpflichten gegenüber seinen Beschäftigten bleibt unberührt.

1.4 Bautagebuch

Der Auftragnehmer hat in geeigneter Form den Personaleinsatz, den Geräteeinsatz, die Materiallieferungen, die Arbeitsleistungen und den Arbeitsfortschritt zu dokumentieren sowie notwendige Angaben nach Richtlinie 411 VHB-Bund zu machen und regelmäßig, spätestens vierwöchentlich, an den Bauherrn zu berichten.
Bautagesberichte des Auftragnehmers/der Nachunternehmer sind der örtlichen Bauleitung des Auftraggebers spätestens wöchentlich vorzulegen.

1.5 Personal

Das Personal des Auftragnehmers muss für die ihm übertragene Arbeit geeignet sein. Personen, die gegen Arbeitsschutz- und Unfallverhütungsvorschriften verstoßen oder den Anweisungen des Bauherrn oder seiner Beauftragten hierzu nicht Folge leisten, sind abzuberufen und zu ersetzen. Werden Arbeitnehmer eingesetzt, die der deutschen Sprache nicht mächtig sind, muss ständig eine der deutschen Sprache kundige, fachlich geeignete Person als Ansprechpartner vor Ort sein, der sich auch mit ausländischen Arbeitnehmern entsprechend deren Sprache hinreichend verständigen kann. Dieses Aufsichtspersonal muss stets auf der Baustelle zugegen sein.
Für alle ausländischen Beschäftigten sind, falls erforderlich, eine gültige Arbeitserlaubnis oder ein Sozialversicherungsausweis der örtlichen Bauüberwachung vorzulegen und auf der Baustelle vorzuhalten.

1.6 Arbeitszeiten

Normalarbeitszeit: Mo.-Fr. 7:00 - 17:00 Uhr, an Samstagen von 8:00 -17:00 Uhr
Lieferzeiten: innerhalb der Normalarbeitszeit
Arbeiten außerhalb der Normalarbeitszeit sind grundsätzlich vom AG zu genehmigen.
Sonderregelung für lärm- und erschütterungsintensive Tätigkeiten
Um störende Auswirkungen von lärm- und erschütterungsintensiven Arbeiten auf den unmittelbar angrenzenden Krankenhausbetrieb soweit als möglich zu mindern, können diese Arbeiten im Zeitfenster Montag bis Freitag von 17:00 Uhr bis 20:00 Uhr ausgeführt werden. An Samstagen von 08:00 Uhr -12:30 Uhr und von 14:00 Uhr - 17:00 Uhr.
Da die Arbeiten in unmittelbarer Nachbarschaft zu hochsensiblen Bereichen des Krankenhausbetriebs (Operationssäle, Intensivpflege, etc.) stattfinden, kann es aus krankenhausbetrieblichen Gründen auch innerhalb der benannten Zeitfenster zu kurzfristig vom AG angeordneten Unterbrechungen von lärm- und erschütterungsintensiven Tätigkeiten.
Andere Zeitfenster für lärm- und erschütterungsintensive Arbeiten sind nur einzelfallbezogen nach rechtzeitiger vorheriger Abstimmung mit dem AG und einzelfallbezogener Freigabe des AG zulässig. Die Zustimmung des AG ist rechtzeitig, jedoch mind. 5 Arbeitstage vor Aufnahme der Arbeiten durch den AN in Textform vom AG einzuholen.

1.7 Weitergabe von Arbeiten

Leistungen dürfen nur mit dem Einverständnis des Bauherrn auf der Grundlage dieser Baustellenordnung und entsprechend der VOB/B an Nachunternehmer weitergegeben werden. Der Auftragnehmer hat bei der Vergabe von Arbeiten an andere Unternehmen seiner Abstimmungspflicht entsprechend § 8 ArbSchG sowie § 6 Abs. 1 UVV "Allgemeine Vorschriften" nachzukommen.

2 Arbeitsstätten
2.1 Baustelleneinrichtung, Baustellenverkehr

Der Auftragnehmer hat seine Baustelleneinrichtung auf den vom Bauherrn zugewiesenen Flächen vorzunehmen. Die Nutzung der ihm zugewiesenen Flächen ist 14 Tage vor Arbeitsaufnahme mit dem SiGeKo abzustimmen. Er darf die Baustelle nur durch gekennzeichnete Zugänge betreten und verlassen.
Verkehrsflächen sind besonders gekennzeichnet. Darüber hinaus werden sie im Baustelleneinrichtungsplan ausgewiesen.
Die Zu- und Abfahrt zur Baustelle sowie zu den Containern (Material-, Werkzeug und Sanitärcontainern) erfolgt von der Erlanger Allee über die Planstraße A und retour.
Auf der Baustelle gilt grundsätzlich die Straßenverkehrsordnung. Davon abweichend wird die Höchstgeschwindigkeit auf 10 km/h festgelegt. Verkehrsflächen dürfen nicht durch Bau- oder Montagearbeiten beeinträchtigt werden. Ausnahmen sind mit dem überwachenden Bauleiter bzw. dem SiGeKo zu vereinbaren. Rückwärtsfahren ist nur in Ausnahmefällen erlaubt. Es besteht Einweisungspflicht.
Es ist verboten, Motoren im Standgas laufen zu lassen!
Zufahrtswege für Feuerwehr-, Rettungs-, Polizei- und sonstige Hilfsfahrzeuge sind freizuhalten.
Das Befahren und Parken des gesamten Klinikums und Baustellengeländes mit Privatfahrzeugen durch Mitarbeiter des AN, seiner Nachunternehmer, Besucher, Lieferanten etc. ist untersagt.
Widerrechtlich geparkte Fahrzeuge werden auf Kosten des AN entfernt.
Firmenfahrzeuge sind innerhalb des Baustellenbereiches zu parken bzw. zu be- und entladen.
Vom AG werden Transponder für das Öffnen der Schranken an der Klinikumszufahrt gegen Unterschrift an die AN zur Verfügung gestellt. Die Nutzung der Transponder ist lediglich für die Zufahrt von Firmen- und Lieferfahrzeugen zulässig.  Die vollständige und dokumentierte Rückgabe der Transponder durch den AN an den AG hat vor Schlussrechnungslegung zu erfolgen

2.2 Unterkünfte und soziale Anlagen

Der Bauherr stellt Flächen mit den erforderlichen Ver- und Entsorgungsmöglichkeiten für die nach der Arbeitsstättenverordnung (ArbStättV) erforderlichen Waschräume, Toiletten und sonstigen Einrichtungen. Durch den Bauherren werden ausreichend Sanitäranlagen zur Nutzung durch alle AN errichtet.

Übernachtungsunterkünfte werden auf der Baustelle nicht gestattet.

2.3 Winterfeste Arbeitsplätze

Leistungen zur Schaffung winterfester Arbeitsplätze, einschließlich der Räum- und Streuarbeiten in erforderlichem Umfang übernimmt der Auftragnehmer in seinem Verantwortungsbereich.
Der Auftragnehmer hat dabei grundsätzlich die Forderungen des Anhangs der ArbStättV (insbesondere Abschnitt 5.1) einzuhalten.
Der Auftraggeber übergibt lediglich zu Beginn das zu Erbringung der Bauleistung geeignete (geräumte) Grundstück bzw. Baufeld. Der Bauherr übernimmt in der Folge die Verkehrssicherheitspflicht für bereits vorhandene Straßen und Wege zum Baugelände, Baustraßen und -wege sind davon ausgeschlossen.
Sind mehrere Firmen gleichzeitig tätig, erfolgt eine klare Absprache zur Aufgabenzuweisung, Kompetenzabgrenzung, Sicherungspflichten durch die örtliche Bauleitung, die schriftlich festgehalten wird.

2.4 Sanitätsraum

Der Bauherr unterhält in unmittelbarer Nachbarschaft eine Notaufnahme. Weitere Anforderungen nach der ArbStättV oder der DGUV-Information "Erste Hilfe im Betreib" hat der Auftragnehmer zu erfüllen.

2.5 Baustromversorgung, Baustellenbeleuchtung, Bauwasser
2.5.1 Baustromversorgung, Baustellenbeleuchtung:

Der Auftraggeber beliefert den Auftragnehmer mit Strom. Der bauseits zur Verfügung gestellte Baustromanschluss beinhaltet keine Notstromversorgung.

Die Stromversorgung erfolgt entsprechend dem Baustelleneinrichtungsplan. Der Auftraggeber übernimmt die Einrichtung des Anschlusspunkts und der Hauptverteilung. Ab der Hauptverteilung liegt die Unterverteilung in der Verantwortung des Auftragnehmers und ist mit dem SiGeKo sowie der örtlichen Bauleitung abzustimmen.

Die Weiterberechnung der Stromkosten an die Unternehmen erfolgt über eine pauschale Umlage in Höhe von 0,25 % (netto) des jeweiligen Schlussrechnungsbetrags.

Der Auftragnehmer ist dadurch nicht von seinen Leistungspflichten befreit. Eigene elektrische Anlagen und Betriebsmittel dürfen nur von Speisepunkten versorgt werden, die mit einer FI-Schutzschaltung ausgerüstet sind (Baustromverteiler). Alle elektrischen Anlagen und Betriebsmittel müssen den einschlägigen VDE-Richtlinien und UVV entsprechen und nachweislich auf ihren ordnungsgemäßen Zustand geprüft sein.

Der Auftraggeber stellt die Allgemein-, Not- und Wegebeleuchtung. Für eine ausreichende Arbeitsplatzbeleuchtung hat der Auftragnehmer selbst zu sorgen.

2.5.2 Bauwasser:

Bauwasserbereitstellung:
Der Bauherr übernimmt die Bereitstellung des Bauwassers. Hierzu wird im Rahmen der Baustelleneinrichtung, durch den vom Bauherrn beauftragten Unternehmer, eine zentrale Wasserentnahmestelle (z. B. Standrohr, Wasseranschluss oder Zapfstelle) eingerichtet und betriebsbereit zur Verfügung gestellt.

Kosten für Bauwasser:
Die Kosten für den Bauwasserverbrauch sowie für die Herstellung, Unterhaltung und den Betrieb der zentralen Wasserentnahmestelle trägt der Bauherr. Zur anteiligen Umlage dieser Kosten auf die ausführenden Unternehmen erfolgt eine pauschale Weiterberechnung in Höhe von 0,25 % (netto) des jeweiligen Schlussrechnungsbetrages.

Wasserversorgung der einzelnen Gewerke:
Die Verteilung des Bauwassers von der zentralen Entnahmestelle zu den jeweiligen Arbeitsplätzen sowie die erforderliche Wasserentsorgung (z. B. Abpumpen, Ableiten oder Sammeln von Abwasser) liegt in der Verantwortung der jeweiligen Auftragnehmer (Folgegewerke). Diese haben die notwendige Wasserzuführung, -verteilung und -entsorgung auf eigene Kosten und Verantwortung sicherzustellen.

2.6 Funksprechverkehr

Bei Funksprechverkehr sind Gerätezahl und -typ sowie die verwendete Frequenz der überwachenden Bauleitung zu melden und ist die Nutzungsberechtigung hierfür einzuholen. Die Anforderungen des Post- und Fernmeldewesens sind einzuhalten. Gegebenenfalls ist Rücksprache mit dem SiGeKo einzuholen, da Nähe zur Notaufnahme besteht.

Auf mit dem Schild "Handyverbot" gekennzeichnete Bereiche ist zu achten

2.7 Ordnung, Sauberkeit und Hygiene

Die Auftragnehmer sind verpflichtet, ihren Arbeitsbereich sowie ihre Tagesunterkünfte und sanitären Anlagen in ordentlichem Zustand zu halten.

Verunreinigungen sind unverzüglich zu beseitigen. Andernfalls vergibt die überwachende Bauleitung den Auftrag hierfür und legt die Kosten auf die Verursacher um. Unterkünfte und Sozialanlagen müssen den Anforderungen der ArbStättV entsprechend vorgehalten und betrieben werden.

2.8 Rauchverbot, Verbot von Alkohol und anderen Rauschmitteln

Es besteht ein generelles Rauchverbot auf der gesamten Baustelle. Rauchen ist nur in festlegten Raucherzone erlaubt.

Der Auftragnehmer hat Personen, bei denen der begründete Verdacht auf Alkohol- und Drogeneinfluss besteht, unverzüglich von der Baustelle zu entfernen. Der Bauherr behält sich vor, solchen Personen Baustellenverbot zu erteilen.

3 Arbeitssicherheit
3.1 Allgemeines

Jeder Auftragnehmer ist dafür verantwortlich, dass seine auf der Baustelle tätigen Unternehmer-Bauleiter bzw. Aufsichtführenden, einschließlich seiner Nachunternehmen, Kenntnis über den SiGe-Plan, diese Baustellenordnung sowie die einschlägigen Arbeitsschutz- und Unfallverhütungsvorschriften haben.

Der Auftragnehmer verpflichtet sich, für die von ihm durchzuführenden Arbeiten Gefährdungs- und Belastungsanalysen dem SiGeKo vorzulegen und von diesem genehmigen zu lassen.

Durch den SiGeKo wird eine "Firmenauskunft Arbeitssicherheit" von den beteiligten Unternehmen und deren Nachunternehmen abgefordert

Greifen Arbeitsvorgänge verschiedener Auftragnehmer ineinander, sind die vorgefundenen Gegebenheiten zu prüfen. Dies gilt insbesondere für Baugruben und Gräben, hochgelegene Arbeitsplätze sowie alle Verkehrswege, Gerüste, für die Stromversorgung und die Allgemeinbeleuchtung der Baustelle.

Ein Arbeitsablauf oder ein Arbeitsverfahren weist dann einen Mangel auf, wenn bei einem oder mehreren Arbeitsschritten Gefahren nicht sicher ausgeschlossen werden können. Dies ist z. B. der Fall, wenn die für bestimmte Arbeiten benötigten speziellen Arbeitsmittel nicht zur Verfügung stehen. Stellt der Auftragnehmer Mängel fest, sind diese unverzüglich dem SiGeKo zu melden und es ist auf deren Abstellung hinzuwirken. Nimmt ein Auftragnehmer trotz erkennbarer Mängel seine Arbeit auf, ist er zur Mängelbeseitigung verpflichtet.

Die einschlägigen Arbeitsschutz- und Unfallverhütungsvorschriften sind auf der Baustelle vorzuhalten.

Der Auftragnehmer hat der überwachenden Bauleitung und dem SiGeKo Name und Anschrift seiner Montageleiter bzw. Aufsichtführenden und die der Sicherheitsfachkräfte mitzuteilen.

Erlaubnispflichtige Arbeiten sind rechtzeitig bei den zuständigen Behörden zu beantragen

Dem SiGeKo sind alle Arbeitsunfälle und Schadensfälle unverzüglich telefonisch oder per mail zu melden, damit ggf. eine Unfalluntersuchung durchgeführt werden kann. Die gesetzlich vorgeschriebene Meldepflicht an Behörden und Berufsgenossenschaften bleibt davon unberührt.

3.2 Unterweisung

Erstmalig auf der Baustelle eingesetztes Personal ist vor Beginn der Arbeiten über die besonderen Bedingungen auf der Baustelle durch ihren Aufsichtführenden zu unterweisen. Die Unterweisung ist zu dokumentieren und bei der Bauleitung zu hinterlegen.

3.3 Erste Hilfe Personal

Alle Auftragnehmer haben die Anforderungen nach der Arbeitsstättenverordnung, Betriebssicherheitsverordnung bzw. der DGUV A1 zu erfüllen. Das entsprechend ihrer Beschäftigtenzahl erforderliche Erste-Hilfe-Material und die vorgeschriebene Anzahl von Ersthelfern auf der Baustelle vorzuhalten

3.4 Arbeitsmedizinische Vorsorge

Der Auftragnehmer hat dafür zu sorgen, dass in Bereichen, in denen Arbeiten mit gesundheitsschädigenden Einwirkungen ausgeführt werden, nur Personal eingesetzt wird, das dazu geeignet ist und durch arbeitsmedizinische Voruntersuchungen überwacht wird. Der Nachweis hierfür muss dem SiGeKo bei Bedarf vorgelegt werden.

3.5 Erdarbeiten

Erdarbeiten dürfen nicht ausgeführt werden.

3.6 Baumaschinen und Geräte

Bei Maschinen, Geräten, Werkzeugen, elektrischen Anlagen und Betriebsmitteln sowie überwachungsbedürftigen Anlagen, die einer Sachverständigen- oder Sachkundigenprüfpflicht unterliegen, verpflichtet sich der Auftragnehmer, die entsprechenden Nachweise, Aufbauanleitungen, Zulassungsbescheide, Erlaubnisse, Prüf-und Kontrollbücher an der Baustelle vorzuhalten. Prüfaufkleber sind anzubringen

Der Auftragnehmer hat dafür zu sorgen, dass Baumaschinen und Geräte nur von dazu beauftragten Personen bedient werden. Sofern eine schriftliche Beauftragung in Rechtsvorschriften vorgesehen ist, muss die beauftragte Person diese ständig bei sich haben. Gefahrenbereiche sind abzusperren. Personen dürfen sich dort nicht aufhalten.

3.7 Montagearbeiten

Bei Montagearbeiten ist eine Montageanweisung, in der die erforderlichen Sicherheitsmaßnahmen sowie die zum Einsatz kommenden Maschinen, Geräte und Werkzeuge erkennbar sind, dem SiGeKo vorzulegen und von diesem genehmigen zu lassen.

3.8 Gerüste und Leitern

Der Auftragnehmer hat die Brauchbarkeit der von ihm eingesetzten Arbeits-, Schutz- und Traggerüste nachzuweisen und die Betriebssicherheit zu überwachen. Zulassungsbescheide sowie Aufbau- und Verwendungsanleitungen sind auf der Baustelle vorzuhalten. Jeder Benutzer hat den ordnungsgemäßen Zustand zu prüfen und ihn zu erhalten. Veränderungen am Gerüst dürfen nur vom Gerüsthersteller vorgenommen werden. Gesperrte Gerüste dürfen nicht benutzt werden. Eine Gerüstfreigabe ist vorzuhalten.
Am Gerüst ist sichtbar eine Kennzeichnung nach DIN 4420 anzubringen.
Es dürfen nur Arbeitsleitern (Steh-, Anlege-, Podest-, Schiebeleitern etc.) sind mit einer Sicherheits- kennzeichnung und gültiger Prüfplakette verwendet werden.

3.9 Gefahrstoffe

Beim Umgang mit Gefahrstoffen sind die Betriebsanweisungen auf der Baustelle vorzuhalten.
Vor dem Einsatz gefährlicher Arbeitsstoffe im Zuge der Ausführung ist dies rechtzeitig dem SiGeKo mitzuteilen, wenn infolge des Einsatzes eine Gefahr (z. B. Explosion, Brand, gesundheitsschädliche Atomsphäre) für Arbeitnehmer anderer Arbeitgeber entsteht

3.10 Persönliche Schutzausrüstung

Personen ohne Schutzhelm und Schutzschuhe S3 haben keinen Zutritt zur Baustelle. Sind darüber hinaus weitere Schutzausrüstungen erforderlich (z. B. Augen- oder Gesichtsschutz, Gehörschutz, Atemschutz, Warnkleidung), hat der Auftragnehmer deren Benutzung sicherzustellen. Zuwiderhandelnde Personen können nach einmaliger Verwarnung von der Baustelle gewiesen werden.

3.11 Abbrucharbeiten

Bei der Durchführung von Abbrucharbeiten ist eine Abbruchanweisung, in der die erforderlichen Sicherheitsmaßnahmen und die zum Einsatz kommenden Maschinen, Geräte und Werkzeuge erkennbar sind, dem SiGeKo vorzulegen und von diesem genehmigen zu lassen.

4 Brand- und Explosionsschutz
4.1 Allgemeines

Der Bauherr erlässt eine Brandschutzordnung und benennt einen Brandschutzbeauftragten. Dieser ist spätestens mit Baubeginn dem AN bekannt zu geben. Zu seinen Aufgaben gehört die Durchsetzung der Brand- und Explosionsschutzmaßnahmen. Jeder Auftragnehmer muss die für seinen Arbeitsbereich erforderlichen Brand- bzw. Explosionsschutzmaßnahmen mit dem Brandschutzbeauftragten des Bauherren abstimmen. Werden in brandgefährdeten Bereichen Schweiß- bzw. Schneidarbeiten durchgeführt, ist eine schriftliche Schweißerlaubnis einzuholen. Durch die Auftragnehmer sind an den jeweiligen Arbeitsstellen Feuerlöscher in ausreichender Zahl vorzuhalten.
Anzahl, Ausführung und Größe ist mit dem SiGeKo eigenverantwortlich abzustimmen. Die Beschäftigten müssen im Gebrauch der Löscheinrichtungen unterwiesen sein.

Bei Schweiß-, Löt- und Flammarbeiten oder Arbeiten mit funkenschlagenden Geräten ist immer ein Feuerlöscher direkt neben jeden Arbeitsplatz bereitzuhalten. Die Arbeiten dürfen nicht allein ausgeführt werden.

4.2 Brandfall

Im Brandfall ist umgehend eine Meldung an die angegebene Telefonnummer abzusetzen. Ausgenommen davon sind entstehende Brände, die mit den vorhandenen Löscheinrichtungen gelöscht werden können. Diese Fälle sind dem Brandschutzbeauftragten nach dem Löschen zu melden.

Sammelplatz im Falle eines Feueralarms oder einer anderen Evakuierung gemäß Flucht- und Rettungsplan des Universitätsklinikums Jena (UKJ).

4.3 Bereitstellung und Lagerung von Materialien, insbesondere brennbarer Stoffe

An Arbeitsplätzen dürfen leicht entzündliche, Brand fördernde oder selbstentzündliche Stoffe nur in
einer Menge bereitgehalten werden, die für den Fortgang der Arbeiten erforderlich ist, nicht mehr als der Tagesbedarf. Das gilt auch für Gasflaschen.
Die Lagerung von Materialien und brennbaren Stoffen ist ausschließlich auf den zugewiesenen Lagerflächen erlaubt. Nur in Ausnahmefällen dürfen diese Materialien ausdrücklich nur mit Zustimmung der örtlichen Bauüberwachung bzw. des Technischen Dienstes und unter Einhaltung entsprechender Sicherheitsvorschriften im Gebäude gelagert werden.

Bei Nichtbeachtung dieser Regelung erfolgt die Beseitigung der entstandenen Schäden auf Kosten des Verursachers.

5 Umweltschutz
5.1 Abfall

Jeder Auftragnehmer ist verpflichtet, die aus seinen Arbeiten stammenden Reststoffe, Verpackungen und Abfälle entsprechend den gesetzlichen Vorgaben, insbesondere dem Kreislaufwirtschaftsgesetz (KrWG) und der Gewerbeabfallverordnung (GewAbfV), getrennt zu erfassen und ordnungsgemäß zu entsorgen. Das Verbrennen von Abfällen ist verboten. Sondermüll und Bauschutt sind getrennt zu lagern und umgehend einer ordnungsgemäßen Entsorgung zuzuführen.

Das Gewerk Abbruch organisiert und koordiniert die Entsorgung der im Zuge seiner Arbeiten anfallenden Abfälle einschließlich Bauschutt und gefährlicher Abfälle in eigener Verantwortung. Für die Entsorgung von Rest- und Verpackungsmaterialien anderer Gewerke ist ausschließlich das jeweilige Gewerk verantwortlich.

Der Bauherr stellt geeignete Sammel- und Lagerflächen bereit und behält sich vor, die Einhaltung der abfallrechtlichen Verpflichtungen zu kontrollieren. Kommt ein Auftragnehmer seiner Entsorgungspflicht nicht nach, kann der Bauherr die Entsorgung auf Kosten des Verursachers veranlassen.

Bei der Übernahme und Entsorgung der Abfälle gilt das Verursacherprinzip. Tritt Sondermüll (z. B. Asbest) auf, ist dieser nach den besonderen gesetzlichen Vorschriften zu behandeln, zu lagern und zu entsorgen.

5.2 Lärm

Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

5.3 Gewässerschutz

Beim Umgang mit wassergefährdenden Stoffen sind die einschlägigen Rechtsvorschriften einzuhalten und der Umgang ist dem SiGeKo zu melden.

Die Einleitung von flüssigen Stoffen in das Erdreich ist verboten. Abwässer aus Reinigungsvorgängen sind aufzufangen und vom Auftragnehmer zu entsorgen. Bei Zuwiderhandlung behält sich der Auftraggeber einen Bodenaustausch zulasten des Verursachers vor.

6 Sicherung der Baustelle

6.1 Eingrenzung

Die Baustelle und die Baustelleneinrichtung werden durch einen Bauzaun (vom AN, wenn in der Leistungsbeschreibung zu kalkulieren) gesichert. Das Betreten der Baustelle und der Baustelleneinrichtung für Unbefugte ist untersagt und es ist mittels Beschilderung darauf hinzuweisen. Der Bauzaun dient ebenfalls  als Diebstahlschutz für Geräte und Baumaterial.

6.2 Fotografieren

Das Fotografieren und Filmen auf der Baustelle sind nur mit Einwilligung des Bauherrn gestattet. Entsprechende Anträge sind schriftlich an den Bauherrn zu stellen.

6.3 Besucher

Für Besichtigungen und Führungen ist das Einverständnis der überwachenden Bauleitung einzuholen.

6.4  Firmenwerbung

Firmenwerbung ist nur am Bauschild zugelassen, diese muss von der örtlichen BL des Auftraggebers genehmigt werden.

7 Hausinterne Ordnung
7.1 Benutzung von Einrichtungen

Werden Baustellen- und Sicherheitseinrichtungen der Baustelle mitbenutzt, so sind diese auf offensichtliche Mängel zu prüfen. Vorhandene Mängel sind dem SiGeKo mitzuteilen.
Werden Einrichtungen, die dem Schutz der Arbeitnehmer dienen, aus arbeitstechnischen Gründen entfernt, so sind vom Unternehmen, das die Einrichtungen entfernt, in Absprache mit der örtlichen Bauleitung und dem SiGeKo entsprechend wirksame Schutzmaßnahmen zu ergreifen. Nach Beendigung der Arbeiten ist der ursprüngliche Zustand wiederherzustellen. Es ist strikt verboten, Maßnahmen/Einrichtungen, die zum Fernhalten von Unbefugten dienen, zu entfernen.
Vor dem Betreten von Kontrollbereichen, die durch Schilder mit dem Flügelradsymbol und der Aufschrift "Kontrollbereich Radioaktivität" bzw. "Röntgen - Nicht eintreten" gekennzeichnet sind, ist mit dem zuständigen Strahlenschutzbeauftragten des Standorts Kontakt aufzunehmen.
Eine Infektionsgefährdung besteht für Sie in der Regel nicht. Wenn Sie in diesem Sinne eine konkrete Besorgnis haben, steht Ihnen die hausinterne Hygienefachkraft des Standortes für Fragen zur Verfügung. Es besteht Zutrittsverbot bei Gefährdung durch Tröpfcheninfektion wie offene Tuberkulose. Nur in dringenden Ausnahmefällen ist Zutritt mit persönlicher Schutzausrüstung nach Anweisung des zuständigen Arztes möglich. Schnitt-/Stichverletzungen mit Kontakt zu infektiösem Material (z.B. Patientennadel) dürften bei Ihnen nicht vorkommen. Gegebenenfalls sofort den jeweiligen Arzt hinzuziehen. Stellen sie sich anschließend beim Betriebsärztlichen Dienst und/oder in der Chirurgischen Nothilfe (Durchgangsarzt) vor. Bagatellverletzungen sind wie üblich in den Dokumentationsbogen (Verbandsbuch) Ihres Betriebes einzutragen.

Defekte elektrische Arbeitsmittel sind nicht zu benutzen. Es ist nur Strom aus den Baustromkästen zu benutzen. Die Entnahme von Strom aus den Haussteckdosen ist verboten. Bauwasser ist nur an den dafür vorgesehen Entnahmestellen mit Messeinrichtung zu entnehmen. Die Entnahme von Wasser aus dem Trinkwassernetz des UKJ ist verboten.

Jeder Unfall (Personen-, Umwelt-, Sachschaden) sowie Beinaheunfälle sind der Bauüberwachung des Arbeitgebers unverzüglich zu melden

Die Nutzung von Radio oder Musik auf der Baustelle wird aus Rücksicht auf Patienten und Personal generell untersagt

8 Hygieneverantwortung

1. Die bauausführende Firma benennt vor Beginn der Arbeiten einen verantwortlichen Ansprechpartner für alle hygienerelevanten Belange.
Auf Seiten des Krankenhauses ist der Hygieneverantwortliche des betroffenen Geschäftsbereiches des UKJ als zentraler Ansprechpartner benannt.

Kommunikationswege:
Hygienerelevante Informationen (z. B. Bauablaufänderungen, Arbeiten mit erhöhter Staub- oder Lärmentwicklung, Störungen technischer Sicherungseinrichtungen) sind ausschließlich zwischen den benannten Ansprechpartnern auszutauschen. Die Kommunikation erfolgt grundsätzlich schriftlich (z. B. per E-Mail oder durch Einträge in das Baustellen-Hygienetagebuch).

Abstimmungstermine:
Es finden regelmäßig (mindestens wöchentlich) Abstimmungsgespräche zwischen der bauausführenden Firma und dem Hygieneverantwortlichen statt. Besondere Maßnahmen oder Abweichungen vom geplanten Ablauf sind unverzüglich in einem Protokoll festzuhalten und allen Beteiligten zur Verfügung zu stellen.Melde- und Eskalationspflicht Jede Abweichung von den festgelegten hygienischen Sicherungsmaßnahmen ist unverzüglich dem Hygieneverantwortlichen zu melden. Dieser ist berechtigt, bei akuter Gefährdung von Patienten, Mitarbeitenden oder Besuchern bis zur Behebung der Mängel einen sofortigen Baustopp anzuordnen.

Dokumentation:
Sämtliche Hygienemaßnahmen, Abstimmungen und Abnahmen werden in einem Baustellen-Hygienetagebuch dokumentiert.
Das Tagebuch ist während der gesamten Bauphase aktuell zu führen und auf Verlangen dem Hygieneverantwortlichen vorzulegen.

2. "Bei kurzfristigen Umbaumaßnahmen im Erdgeschoss wird durch die beauftragte Reinigungsfirma eine erhöhte Reinigungsfrequenz sichergestellt. Dies umfasst mindestens eine sofortige Beseitigung sichtbarer Verschmutzungen während der Arbeiten, eine tägliche Schlussreinigung nach Beendigung der Arbeiten sowie eine unverzügliche Sonderreinigung bei unvorhergesehenem Staubaustritt. Die Freigabe
der betroffenen Bereiche erfolgt in Abstimmung mit dem Hygieneverantwortlichen UKJ ."

3. Abschnitt "Ordnung und Sauberkeit auf der Baustelle"
Baustellen innerhalb und außerhalb von Gebäuden sind jederzeit in einem ordentlichen und aufgeräumten Zustand zu halten.
Arbeits- und Verkehrsflächen sind frei von unnötigen Materialien, Abfällen und Stolperstellen zu halten.
Baustellenbereiche in unmittelbarer Nähe zu Patientenbereichen sind täglich
mindestens besenrein zu verlassen.
Bei erhöhter Staubentwicklung oder starker Frequentierung angrenzender Bereiche ist die Reinigungsfrequenz entsprechend zu erhöhen.
Die Fachbauleitung ist verantwortlich für die Überwachung der Einhaltung von Ordnung und Sauberkeit auf der Baustelle.
Sie hat dafür zu sorgen, dass die Baustellen täglich überprüft werden, Reinigungsmaßnahmen in angrenzenden Bereichen bei Bedarf angepasst oder erhöht werden, die bauausführende Firma und ggf. die Reinigungsfirma entsprechend instruiert und kontrolliert werden, Abweichungen oder Verstöße gegen die Vorgaben umgehend dokumentiert und behoben werden.

Dokumentation und Nachweis :
Die Fachbauleitung dokumentiert die regelmäßigen Kontrollen (z. B. im Baustellenprotokoll oder Hygienetagebuch). Festgestellte Mängel und die getroffenen Korrekturmaßnahmen sind nachvollziehbar
festzuhalten und an den Hygieneverantwortlichen zu kommunizieren.

4. Die Fachbauleiter Hochbau und Lüftungstechnik sind für die technische und bauliche Umsetzung der hygienischen Sicherungsmaßnahmen verantwortlich. Hierzu zählen die regelmäßige Kontrolle der Baustelle unter infektionsprophylaktischen Aspekten, die Überprüfung der Abschottungen sowie der technischen Anlagen (z. B. Unterdruckführung, Lüftungsanlagen). Bei festgestellten Abweichungen oder Havarien ist unverzüglich die Krankenhaushygiene zu informieren. Die Anordnung und Durchführung mikrobiologischer Untersuchungen obliegt ausschließlich der Krankenhaushygiene, die Fachbauleiter unterstützen jedoch durch technische Zuarbeit und Dokumentation."

## ATV Bauarbeiten jeder Art
ATV - ALLGEMEINE TECHNISCHE VERTRAGSBEDINGUNGEN für Bauarbeiten jeder Art

1. Geltungsbereich und Ausführungsgrundlage

1.1) Die Ausführung der Bauarbeiten jeder Art erfolgt nach den allgemein anerkannten Regeln der Technik und nach VOB Teil C DIN 18299. Die für Bauarbeiten jeder Art gültigen Allgemeinen Technischen Vertragsbedingungen werden ergänzt durch die auf die einzelnen Leistungsbereiche bezogenen Zusätzlichen Technischen Vertragsbedingungen.

1.2) Die Grundlagen der allgemein anerkannten Regeln der Technik sind beispielhaft:
DIN-Normen des Deutschen Institutes für Normung e.V., insbesondere
- DIN 18202  Maßtoleranzen im Hochbau
- DIN 18230  Baulicher Brandschutz im Industriebau
- DIN 1055  Lastannahme im Hochbau, Verkehrslasten, Windlasten
- DIN 4102  Brandverhalten von Baustoffen und Bauteilen
- DIN 4108  Wärmeschutz im Hochbau
- DIN 4109  Schallschutz im Hochbau
- DIN 4420  Arbeits- und Schutzgerüste, Leitergerüste
Einheitliche technische Baubestimmungen (ETB), Allgemeinen technische Vertragsbedingungen für Bauleistungen (VOB/C), Europäische Normen (EN) des Europäischen Komitees für Normung (CEN), Technische Richtlinien des Vereins Deutscher Ingenieure (VDI), Bestimmungen des Verbandes Verband der Elektrotechnik Elektronik Informationstechnik e.V. (VDE), Bestimmungen des Deutschen Ausschusses für Stahlbeton, Bestimmungen vom Deutschen Verein des Gas- und Wasserfach (DVGW), Unfallverhütungsvorschriften der Bauberufsgenossenschaften und Herstellervorschriften zur Verarbeitung eines bestimmten Produkts

1.3) Soweit in der Leistungsbeschreibung auf Technische Spezifikationen, z. B. nationale Normen, mit denen Europäische Normen umgesetzt werden, europäische technische Zulassungen, gemeinsame technische Spezifikationen, internationale Normen, Bezug genommen wird, werden auch ohne den ausdrücklichen Zusatz: oder gleichwertig, immer gleichwertige Technische Spezifikationen in Bezug genommen.

1.4) An Auflagen ist zu beachten:
- Landesbauordnungen und Technische Baubestimmungen (MVV TB) der Länder
- Die Auflagen der Genehmigungsbehörden
- Auflagen von Sachverständigen, Gutachtern und Prüforganisationen (z.B. TÜV, DEKRA, etc.)
- Anschlussbedingungen der Ver- und Entsorgungsunternehmen, Netzbetreiber, etc.

2. Stoffe, Bauteile

2.1 Allgemein

2.1.1) Innerhalb von 10 Tagen nach Auftragserhalt, in jedem Fall rechtzeitig vor Materialdisposition und Ausführungsbeginn übergibt der AN dem AG den Teil seiner späteren Dokumentation, aus dem alle bauaufsichtlichen Zulassungen, Prüfungszeugnisse, Einbaubedingungen und technischen Eigenschaften der vom AN zum Einbau vorgesehenen Produkte ersichtlich sind.

2.1.2) In der Beschaffenheit und Ausstattung müssen alle angebotenen Bauprodukte, Bauteile und -systeme den einschlägigen Vorschriften für die Erstellung und den Betrieb der in der Baugenehmigung definierten Gebäudeklasse entsprechen.

2.1.3) Bauteile, die einer Feuerwiderstandklasse entsprechen müssen, sind den Anforderungen der DIN 4102 entsprechend güteüberwacht herzustellen und nach Herstellersystem auszuführen. Der AN hat für Brandschutzelemente Prüfzeugnisse, Zulassungsbescheide etc. vorzulegen. Alle Bauelemente müssen einer allgemein gültigen bauaufsichtlichen Zulassung entsprechen.

2.1.4) Zulassung im Einzelfall. Für angebotene Konstruktionen und Produkte, die nicht den anerkannten Regeln der Technik entsprechen (z.B. absturzsichernde Verglasungen, sicherheitsrelevante Sonderbauteile, etc.), hat der AN für den AG im Auftragsfall die Zustimmung im Einzelfall einzuholen.

2.2 Lieferungen

2.2.1) Stoffe und Bauteile, die laut Leistungsbeschreibung einer Zulassung bedürfen, sind mit einem Übereinstimmungszertifikat zu liefern.

2.2.2) Lieferbedingungen des Auftragnehmers (AN) haben keine Gültigkeit.

3. Ausführung

3.1) Die vom Auftragnehmer eingesetzten Werkzeuge und Geräte müssen sich in einwandfreiem Betriebs- und Sicherheitszustand befinden.

3.2) Gemäß der Baustellenordnung hat der AG einen SiGeKo eingeschaltet. Den Anweisungen des Koordinierenden (auch Festlegungen im SiGe-Plan) ist unbedingt Folge zu leisten.

3.3) Der AN hat für seine Leistungen einen verantwortlichen Sicherheitsbeauftragen i. S. der UVV (Unfallverhütungsvorschriften allgemeine Vorschriften) der Bau Berufsgenossenschaft für seine zu erbringenden Arbeiten zu stellen.

3.4) Bauseits ist in unmittelbarer Nähe eine Höhenmarke vorhanden. Alle weiteren Messungen die zur Leistungserfüllung des AN erforderlich sind, sind Sache des AN und entsprechend Pkt. 4.1.3 VOB/C DIN 18299 Nebenleistung.

4. Leistungen

4.1) Die vertraglichen Leistungen, die auf der VOB basieren, sind Leistungen im Sinne des Werkvertrages nach § 631 BGB. Grundsätzlich ist in den einzelnen Positionen des Leistungsverzeichnis die gebrauchs- fertige Leistung beschrieben.
Dies bedeutet, dass regelmäßig die fertige Leistung unter Beachtung aller technischen, bauphysikalischen, formalen und bauaufsichtlichen Anforderungen nach Aufmaß am Bau wartet wird. Eingeschlossen sind somit auch die Lieferung der Stoffe und Bauteile nach VOB/C ATV DIN 18299 und alle Tätigkeiten wie Herstellen, Montieren, Einbauen, Anschließen usw. die zur restlosen Erfüllung der nachfolgend beschriebenen Leistung gehören, auch wenn diese nicht ausdrücklich erwähnt werden.
Etwas anderes gilt nur dann, wenn Leistungen in den Texten ausdrücklich als gesondert zu erbringen erwähnt sind.

4.2) Nebenleistungen sind in den Einheitspreisen enthalten, sofern sie nicht als gesonderte Positionen oder Ausführungsvorgaben in der Leistungsbeschreibung aufgeführt sind.

Sie umfassen insbesondere in Ergänzung zur VOB Teil C DIN 18299:
- Anfertigung von Abbruchanweisungen für eigene Abbruchleistungen und Vorlage bei der Bauleitung.
- Anfertigung von Montageanweisungen für die Montage von Massivelementen bzw. Fertigteilmontage
- Einmalige Einweisung bzw. Unterweisung des Personals des Bauherrn für alle vom AN erstellten gebäudetechnischen Anlagen (z.B. digitale Schließanlage, BMA, LRA, Rauchabzugsanlagen, Medizintechnik, Küchentechnik, Aufzüge, Rohrpost, Gebäudeautomation) und Sicherheitseinrichtungen (z.B. Benutzung persönlicher Schutzausrüstung) nach einem mit dem Bauherrn abzustimmenden Einweisungsplan
- Bei Bedarf Erstellen eines Anwenderschulungsplan in Zusammenarbeit mit dem Bauherrn nach einer vorher durchgeführte Schulungsbedarfsanalyse

4.3) Sofern durch behördliche Vorschriften die öffentlich-rechtliche Abnahme von einzelnen Bauteilen und Baustoffen vor bzw. nach dem Einbau vorgeschrieben ist, sind diese eigenverantwortlich durch den AN zu beantragen und vorzunehmen. Die Übernahme etwaiger Prüfgebühren erfolgt durch den AN.

4.4) Die für die Ausführung erforderlichen Maße sind zuvor vom AN am Bau zu entnehmen. Sofern nicht aus Detailzeichnungen ersichtlich, sind Maße für Vorleistungen anderer Gewerke mit der Bauleitung und dem Folgegewerk abzustimmen.

5. Bau- und Montageablauf

5.1) Der Bauablauf erfolgt gemäß Bauzeitenplan in Abstimmung mit der Bauleitung/Fachbauleitung

5.2) Die Arbeiten sind zeitlich so auszuführen, dass im Zuge der Gesamtarbeiten ein möglichst unterbrechungsfreies Arbeiten ermöglicht wird. Einzelne Leistungen sind, auch unabhängig vom Gesamtablauf, vor und nach den allgemeinen Leistungen zu erbringen. Dafür werden -sofern nicht vorgesehen - keine zusätzlichen Vergütungen über Stundenlohnarbeiten gewährt.

5.3) Während der gesamten Baumaßnahme läuft der Betrieb in den umliegenden Gebäuden außerhalb des Neubaubereiches ohne Einschränkung weiter. Erforderliche Umbauten, Umschlüsse die Bestandsanlagen tangieren, erfolgen dabei in enger Abstimmung mit dem Bauherrn und der Bauleitung. Die Arbeiten sind vom Bauablauf so zu organisieren, dass die Zeitdauer auf das Nötigste begrenzt wird.

5.4) Alle Arbeiten, die ein Auslösen von automatischen Rauchmeldern verursachen können, sind rechtzeitig mit der Bauleitung abzustimmen und die Freischaltung muss sich der AN vor Ausführungsbeginn durch den technischen Mitarbeiter des AG schriftlich bestätigen lassen. Kosten für Fehlalarme, die aufgrund Nichtbeachtung dieser Vorschrift entstehen, hat der Auftragnehmer zu tragen.

5.5) Die ausreichende Tragfähigkeit der vorhandenen Bestandsbauteile ist örtlich zu überprüfen. Ggf. sind die vorhandenen Bauteile in Absprache mit dem Statiker zusätzlich zu verstärken.

6. Abrechnung
Die abzurechnende Leistung ist aus Zeichnungen oder der Revisionsunterlagen zu ermitteln. Sind solche Zeichnungen nicht vorhanden, ist die Leistung gemeinsam aufzumessen. Es werden nur effektiv ausgeführte Leistungen abgerechnet.

## ZTV Baustelleneinrichtung des AN (Nebenleistung)
ZTV - Zusätzliche Technische Vertragsbedingungen - Baustelleneinrichtung des AN (Nebenleistung)

1. Geltungsbereich und Ausführungsgrundlage

Die Allgemeinen Technischen Vertragsbedingungen (ATV) für Bauleistungen sind als Teil C der VOB
gem. § 1 Abs. 1 S. 2 VOB/B Bestandteil des Vertrages.
Dazu gehört auch die ATV DIN 18299 - Allgemeine Regelungen für Bauarbeiten jeder Art. Ihre Bestimmungen sind bei der Ausführung und Abrechnung zugrunde zu legen, sofern und soweit nicht speziellere Bestimmungen aus dem Bauvertrag oder aus anderen ATV gelten.
Nebenleistungen gem. Abschnitt 4.1 der DIN 18299 oder anderen ATV werden nicht gesondert vergütet;
sie sind mit den vereinbarten Einheitspreisen abgegolten, es sei denn, eine Vergütung ist in besonderen Positionen des LVs ausgewiesen.

2. Angaben zur Ausführung

2.1 Allgemeine Angaben zur Ausführung

2.1.1) Der AN hat eine eigene Baustelleneinrichtung für die vorgesehenen Arbeiten einzurichten, zu unterhalten und wieder zurückzubauen. Ein Baustelleneinrichtungsplan ist vor Beginn als Teil des Abbruchkonzeptes der örtlichen Bauleitung des AG vorzulegen.
Der den Ausschreibungsunterlagen beigefügte Vermessungsplan dient zur Orientierung auf der Baustelle und ist vom Bieter in seine Überlegungen einzubeziehen.

2.1.2) Die Zuweisung der für die Baustelleneinrichtung des AN erforderlichen Flächen erfolgt durch
den AG nach Maßgabe der zur Verfügung stehenden Flächen. Lager- und Montageflächen im Gebäude
sind untersagt

2.1.3) Alle Arbeits- und Schutzgerüste, Hubarbeitsbühnen und Unterstützungen für Rückbau-, Demontage- und Abbrucharbeiten auch höher 3,50 m sind in die Einheitspreise einzukalkulieren, sofern sie nicht gesondert ausgeschrieben sind.
Bei den Förderwegen für alle auszuführenden Arbeiten sind in die Positionen einzukalkulieren, dass der längste vertikale Förderweg zum Lager- / Ladeplatz bis zu 50 m und der längste horizontale Förderweg
zum Lager-/Ladeplatz bis zu 500 m, von der Arbeitsstelle betragen kann.

2.1.4) Schutz- und Sicherungsmaßnahmen
Bei den angrenzenden Gebäuden wird während der gesamten Bauzeit der Klinikbetrieb weiterhin aufrechterhalten. Insbesondere muss darauf geachtet werden, dass die Zufahrtswege zum Klinikum,
die alle auch Feuerwehrzufahrten sind, nicht behindert werden.
Baufahrzeugen sind ständig im sauberen Zustand zu halten. Insbesondere ist die Staubentwicklung geringstmöglich zu halten. Eine separate Vergütung für die Reinigungen erfolgt nicht.

2.1.5) Das Herstellen und der Rückbau erforderlicher Baustraßen und Standflächen für Großgerät sind
in die Einheitspreise einzukalkulieren. In die Überlegungen ist der abschnittsweise Abbruch von einzelnen Gebäuden oder Gebäudeteilen sowie die Abbruchrichtung einzubeziehen.

2.1.6) Bauschild
Nicht genehmigte Eigenwerbung ist untersagt.

2.2 Besondere Angaben zur Ausführung

2.2.1) Auf Grund der beengten Verhältnisse auf der Baustelle ist davon auszugehen, dass Aufstellflächen, Lagerplätze, Transportwege usw. nicht jederzeit zur Verfügung stehen. Absprachen sind mit der örtlichen Bauleitung zu treffen.

2.2.2) Unbefugtes Betreten der Baustelle ist zu vermeiden, um Arbeitssicherheit auf dem Bau zu gewährleisten. Eine Absicherung ist so auszuführen, dass unbefugtes Betreten nicht ohne Weiteres möglich ist. Die Sicherungen sind hierbei den örtlichen Gegebenheiten anzupassen. Schilder mit der Aufschrift "Eltern haften für ihre Kinder ist nicht ausreichend.

Alles in Allem ist Arbeitssicherheit ein Thema, das insbesondere durch die täglich wechselnden Aufgaben auf einer Baustelle wichtig ist. Der Bauherr ist in seinem und dem allgemeinen Interesse dazu verpflichtet, die Sicherheit auf der Baustelle zu gewährleisten. Es gilt vieles zu beachten und viele Maßnahmen zu ergreifen, um Unfälle zu vermeiden. Unter Umständen lassen sich so Leben retten, daher ist die Baustellensicherung keinesfalls zu vernachlässigen!

3. Leistungen des Auftraggebers

Die Leistungen des Auftraggebers für die Baustelle Uniklinikum Jena werden in der Baustellenordnung erläutert. Verbrauchskosten werden nach Angaben in den Besonderen Vertragsbedingungen vom AG gegenüber dem AN in Rechnung gestellt.

3.1) Baustrom
Für das Bauvorhaben wird eine bauseitige Baustromeinrichtung zur Verfügung gestellt. Der Umfang der notwendigen Einrichtungen ist vom Auftragnehmer mindestens zwei Wochen vor Beginn der Arbeiten anzumelden (z.B. benötigte Gesamtleistung am Netzanschluss (kW), Anlaufstrom für Kräne oder Bauaufzug)

3.2) Bauwasser
Für das Bauvorhaben wird eine bauseitige Bauwasserentnahmestelle mit Messeinrichtung zur Verfügung gestellt. Der Umfang der notwendigen Einrichtungen ist vom Auftragnehmer mindestens zwei Wochen vor Beginn der Arbeiten anzumelden.

## ATV Plan- und Ausführungsunterlagen
ATV - Allgemeine Vertragsbedingungen - Plan- und Ausführungsunterlagen

1. Angaben zur Ausführung
Die Ausführung der Arbeiten erfolgt nach den Architektenzeichnungen sowie der genehmigten "zur Ausführung freigegebenen" Werk- und Montageplanung (soweit eine W+M-Planung erforderlich ist).
Gehört die Erstellung der "M+W-Planung", aus der "Konstruktion, Maße, Einbau, Befestigung, Bauanschlüsse inklusive aller Sonder- und Anschlussdetails der Bauteile sowie die Einbaufolge erkennbar sein" müssen, zum Leistungsumfang des Auftragnehmers, muss der Auftragnehmer alle Maße prüfen und Unstimmigkeiten sowie etwaige Bedenken gegen die vorgegebene Konstruktion frühzeitig anmelden.
Die freigegebene W+M-Planung sind der Ausführung zu Grunde zu legen und zeitgleich auf der Baustelle vorzuhalten und gegeneinander abzugleichen bzw. zu prüfen. Werden bei den Arbeiten Abweichungen oder Besonderheiten festgestellt, so hat der AN dies dem AG sofort anzuzeigen.

1.1) Mitwirkungspflicht
Der Auftragnehmer wird hiermit auf seine Mitwirkungspflichten nach § 3 Absatz 5 VOB/B vor dem Beginn der Ausführung hingewiesen. Innerhalb von 14 Werktagen nach Übergabe der Ausführungspläne erstellt der AN die zur fachgerechten Ausführung erforderlichen Herstellerunterlagen (Werk- und Montageplanung; Anschluss- und Installationspläne) zur Prüfung und Freigabe in Abstimmung mit dem Auftraggeber (AG) und auf Grundlage des Ausführungsplanung des AG und den eigenverantwortlich am Bau genommenen Maßen.
Die Architekten- und Detailzeichnungen sind Systemvorschläge. Ansichten sowie Konstruktionsmaße müssen erhalten bleiben.
Auf das Fehlen bzw. das Erfordernis einer Gewerke übergreifenden Planung muss der Auftragnehmer den Auftraggeber hinweisen.
Bei neuartigen Baukonstruktionen ist der dafür eingesetzte Auftragnehmer als Spezialunternehmer vor dem Architekten verantwortlich. Der Architekten muss insoweit nicht über ein spezielleres Wissen als der Auftragnehmer verfügen.
Notwendige Änderungen in der Ausführung sind in den Zeichnungen zu dokumentieren und mit dem Architekten des AG zu besprechen. Prüfzeugnisse sind vorzulegen.

1.2) Maßstäbe
- Hauptmaßstab 1:50
- Ansicht-, Schnittzeichnungen im Maßstab  1:25 oder 1:50
- Detailzeichnungen 1:20, 1:10, 1:5, 1:1 je nach Erfordernis
- Bewehrungszeichnung 1:50; 1:25, 1:20
- Anschlüsse an angrenzende Bauteile im Maßstab 1:2 mit Darstellung des Baukörpers

1.3) Bemaßung
Maße sind in Meter [m] anzugeben.
Bezugspunkte, auf die sich Maßlinie bezieht, müssen eindeutig erkennbar sein.

1.4) Änderung und Aktualisierung von Zeichnungen
Im Plankopf ist analog der Architektenpläne eine Änderungshistorie anzulegen und sind Änderungen durch Einwolken der betroffenen Zeichnungsinhalte kenntlich zu machen.

1.5) Darstellung der Hauptbauteile
Alle Hauptbauteile sind in der Hauptansicht (bei Vorhandensein analog der Stückliste) zu benennen. Schnittführungen sind in dieser Hauptansicht einzutragen.
Die Anbauteile sind in den Ansichten der Hauptbauteile und in Schnitten darzustellen, zusätzlich sind die Einzelteile, mit der entsprechenden Stücklisten-Nr. bezeichnet, zeichnerisch darzustellen.
Sämtliche Materialien, Profile, Befestigungsmittel, Beschläge etc. sowie die vor Ort festgestellten Abmessungen sind positionsbezogen auf den Werkszeichnungen zu benennen.

1.6) Planbereitstellung
Der Planaustausch erfolgt elektronisch über eine speziell eingerichtete Projekt-E-Mail-Adresse. Ausdrucke und Vervielfältigungen sind auf eigene Kosten zu erstellen.

1.7) Prüfpflicht des AN
Vor Fertigung hat der AN seine Zeichnungen, Berechnungen usw. eigenverantwortlich falls erforderlich durch den Prüfstatiker des AG prüfen zu lassen und die geprüften Unterlagen in 3-facher Ausführung dem AG zu überlassen.

1.8) Prüfung durch den Architekten des AG
Die vom Auftragnehmer verwendeten Ausführungspläne müssen den Freigabevermerk des Auftraggebers oder seines Bevollmächtigten tragen. Nicht freigegebene bzw. überholte Pläne oder Unterlagen dürfen nicht verwendet werden und sind entsprechend eigenverantwortlich zu entfernen.

Für die Prüfung und Freigabe durch den Architekten oder die Objektüberwachung TGA sind mindestens 10 Werktage einzuplanen. Die Prüfung des Architekten umfasst lediglich die Einhaltung der vorgegebenen Planung in Bezug auf Konstruktion und Gestaltung. Die Verantwortung zur sach- und fachgerechten Ausführung unter Einhaltung der betreffenden Regeln und Vorschriften verbleibt beim AN und geht mit der Prüfung in keinem Fall auf den Architekten über.
Korrekturen und Änderungen sind durch den AN umgehend in die Werkszeichnungen einzuarbeiten.
Die korrigierten und mit allen erforderlichen Änderungen versehenen Pläne sind innerhalb von 10 Werktagen nach Vorlage des Prüfexemplars beim AN als Belegexemplar beim Architekten des AG einzureichen.

2. Besondere Angaben zur Ausführung
Sofern im Leistungsverzeichnis keine Detailunterlagen beigefügt sind, treffen die Pläne des Architekten in erster Linie eine formale Gestaltungsaussage. Es gehört zu den Aufgaben des AN in Abstimmung mit dem Architekten des AG und den anerkannten Regeln der Technik den zu erwartenden Gebrauchswert herzustellen.

Ausführungsunterlagen sind alle das Werk betreffenden Hilfsmittel, die außer Arbeit, Material oder Boden zur Vorbereitung und mangelfreien sowie rechtzeitigen Durchführung der Bauleistung benötigt werden und ohne die der AN die Bauleistung nicht so wie vertraglich vorgesehen oder gar überhaupt nicht erbringen kann; dazu zählen u.a. auch Proben, Muster und Modelle, sowie statische und sonstige Berechnungen oder bestimmte Planungen anderer Sonderfachleute.
Tragwerkspläne und statische Berechnungen oder bestimmte Planungen anderer Sonderfachleute sind in die bauseits zu stellende Ausführungsplanung zu integrieren. Sollten sich bei den Ausführungsunterlagen Änderungen ergeben, welche auch die Leistungen des AN betreffen, werden diese Änderungen durch den AG gekennzeichnet und dem AN unverzüglich schriftlich verbindlich mitgeteilt

Installationshöhen der Fachplanung (TGA) sind einzuhalten oder es bedarf einer schriftlichen Freigabe durch den zuständigen Planer / Objektüberwachung

Zeichnungen sind in den Dateiformaten pdf und dwg zu fertigen.

3. Plananlagen
Pläne bzw. Gutachten liegen dem Leistungsverzeichnis als Kalkulationsgrundlage gemäß Plananlagenliste zugrunde.

## ATV Inhalt und Umfang der Dokumentationsunterlagen
Alle gemäß den jeweiligen ATV zu liefernden Konstruktionszeichnungen, Darstellungen, Beschreibungen und sonstige Dokumentationsunterlagen sind nach Ausführung der Arbeiten vom Auftragnehmer (AN) dem tatsächlichen Ausführungsstand anzupassen und der Dokumentation beizufügen. Durch den Auftragnehmer sind folgende Unterlagen für die Dokumentation zu liefern:
1. Abnahme-, Einweisungs- und Prüfprotokolle
2. Nachweise zur Bauart
3. Bauprodukt-Datenblätter, Sicherheitshinweise
4. Materialisten/Herstellerunterlagen
5. Wartungs- und Pflegehinweise
6. Hersteller-/Fabrikatsverzeichnis
7. Montage- und Werkstattzeichnungen nach dem Stand der Ausführung

DATENÜBERGABFORMAT
Grundsätzlich sind die Dokumentationsunterlagen einmal in Papier und einmal digital abzugeben. Der digitale Ordner ist deckungsgleich des Papierordners aufzubauen. Der Inhalt der Dokumentation ist der Dokumentationsrichtlinie des Universitätsklinikums Jena zu entnehmen. Diese Richtlinie bezieht sich auf Neubauten, ist aber als Richtschnur für An- und Umbauten zu betrachten und entsprechend anzupassen.
Das CAD-Austauschformat muss der beim Datenempfänger eingesetzten Software entsprechen (z. B. DWG, DXF, IGES, Easy Data).

## Hygienemaßnahmen bei Um- und Neubau
Hygienemaßnahmen bei Um- und Neubau

Die Durchführung von Baumaßnahmen im laufenden Klinikbetrieb erfordert eine Abwägung zwischen
Aufwendungen zur Risikominimierung und Nutzen. Ist die Maßnahme im laufenden Betrieb unvermeidlich,
muss eine Patienten-, Mitarbeiter- und Besuchergefährdung sicher vermieden werden, ohne den laufenden
Krankenhausbetrieb zu beeinträchtigen. Bei Baumaßnahmen wird Baustaub freigesetzt, der in erheblichem
Umfang mit krankheitserregenden Mikroorganismen, einschließlich Schimmelpilzsporen kontaminiert sein
kann. Die zu ergreifenden Maßnahmen zielen im Wesentlichen darauf ab, die Entstehung und Verfrachtung
von Baustaub zu unterbinden und die Lärmemission zu begrenzen. Die Schutzmaßnahmen müssen dem
tatsächlichen Gefährdungspotenzial angepasst werden, weshalb eine Grundvoraussetzung die Abstimmung
zwischen den Mitarbeitern des Geschäftsbereiches Betreibung und Beschaffung, des betroffenen Bereiches,
der bauausführenden Firmen und der Krankenhaushygiene ist. Der verantwortliche Bauleiter ist auch für die
strikte Einhaltung der hygienischen Sicherungsmaßnahmen während der Bauphase verantwortlich. Der
AG sorgt dafür, dass alle an der Baumaßnahme beteiligten, einschließlich der Mitarbeiter von
Fremdfirmen, über die hygienischen Sicherungsmaßnahmen nachweislich informiert werden.

Hygienische Grundregeln für das Bauen im Krankenhaus:

1. Sicherung der Baustelle, u.a. durch Anbringen entsprechender Schilder, vor dem Betreten durch Unbefugte
2. Festlegung von Ruhezeiten, Benennung von Verantwortlichen für die Abstimmung von eventuell notwendigen Änderungen im Arbeitzeitregime
3. staubdichte Abschottung des Baustellenbereiches vor Beginn der Arbeiten - keine "wedelnden" Folien, sondern vom Boden bis zur Decke reichende Staubschutzwände (Gipskarton einseitig, einfach, gespachtelt und gedichtet oder vergleichbare technische Lösungen)
4. Abschottungen sind während der Bauzeit ständig auf Dichtigkeit zu prüfen und ggf. zu erneuern; Abdichtungen können Silikon, Klebeband, Abdichtmasse u. ä. sein
5. separate An- und Abtransportwege für Handwerker und Material ("Zugang von außen").
6. während Abbrucharbeiten und anderer Tätigkeiten mit Staubentwicklung müssen die Fenster im Baustellenbereich und den benachbarten Klinikbereichen geschlossen gehalten werden
7. soweit möglich innerhalb der Bauzone Abkleben der Zu- und Abluftkanäle, Schließen von Absperrklappen, Abstellung der Zuluftversorgung und Abluftleitung von raumlufttechnischen Anlagen
8. Verwendung geschlossener Schuttrutschen und geschlossener Schuttcontainer
9. laufende sachgerechte Straßenreinigung, Lagergut abdecken, staubende Abbruchmaterialien vor ggf. erforderlichen Umschlagarbeiten im Freien befeuchten, Bauschutt zügig vom Klinikgelände abfahren
10. laufende Fassadengerüstreinigung, Fassadengerüste am Bestand mit Staubsauger reinigen
11. Strahlarbeiten an der Fassade nur mit angefeuchteten Strahlmitteln, abzustrahlende Bereiche allseitig und dicht verplanen
12. Verwendung geeigneter Absaugeinrichtungen (Trockenstaubsauger mit Hochleistungsschwebstofffilter) beim Einsatz entsprechender Maschinen (z.B. Bohrmaschine, Schlitzfräse)
13. Schneidarbeiten mittels Trennscheiben unter Wasserzufluss durchführen
14. Ordnung auf der Baustelle innerhalb- und außerhalb von Gebäuden, Baustellen innerhalb des Gebäudes in der Nähe von Patientenbereichen täglich besenrein verlassen, ggf. Erhöhung der Reinigungsfrequenz in angrenzenden Bereichen
15. rechtzeitige Information und Absprache mit den Betroffenen bei Veränderungen im Bauablauf
16. Realisierung des Bauvorhabens ohne Stillstandszeiten
17. Entfernung der Abschottung erst nach Durchführung der Bauendreinigung
18. desinfizierende Reinigung aller Flächen und Gegenstände vor Übergabe der Baumaßnahmen
19. regelmäßige Kontrolle der Baustelle auch unter infektionsprophylaktischen Aspekten, ggf. Durchführungmikrobiologischer Untersuchungen (Luftkeimsammeluntersuchungen in Risikobereichen,  mikrobiologische Kontrolle der Raumluftanlagen
20. Bei Havarien oder akut auftretenden hygienerelevanten Problemen auf der Baustelle ist umgehend auch die Krankenhaushygiene zu informieren

Besondere Hygienemaßnahmen für das Projekt FIPU:

- Gewährleistung eines leichten Unterdrucks auf der Baustelle, damit der Staub nicht in den Klinikbereich gelangt.
- In den Bereichen der Ebene 0 liegen Untersuchungs- und Behandlungsräume, welche während der Baumaßnahme weiterhin medizinisch betrieben werden. Aus diesem Grund dürfen dort nur die durch die Krankenhaushygiene eingewiesenen und namentlich benannten Mitarbeiter der beauftragten Unternehmen tätig werden.
- Zugang zur Baustelle (BA 1 und BA 2) ausschließlich von außen
- Kein Zugang für Bauarbeiter über die Magistrale
- Festinstallierte Staubschutzwände, die keine Türen haben, sind gefordert
- Bei der Planung des Wasserversorgung und Abwasserentsorgung (z. B. De- und Neuinstallation von Handwaschbecken) ist Herr Dr. van der Wall, Hygiene-Ingenieur, zu informieren und einzubeziehen
- Während des Umbaus muss das Wassersystem alle 72 Stunden gespült werden. Dafür ist der Spülplan durchzuführen.

## Gewerkespezifische Beschreibungen
Gewerkespezifische Beschreibungen

470  NUTZUNGSSPEZIFISCHE ANLAGEN
473  Medienversorgungsanlagen
473.1  Medizinische Gasversorgung
473.1.1  Normative Grundlagen
    - DIN EN ISO 7396-1:2019-06 "Rohrleitungssysteme für
  medizinische Druckgase und Vakuum"
    - DIN EN ISO 7396-2:2007-04 "Entsorgungssysteme für
  Anästhesiegas-Fortleitungssystemen"
    - ISO 9170-1 "Entnahmestellen für medizinische Gase
  und Vakuum"
    - ISO 9170-2 "Entnahmestellen für
  Anästhesie-Gas-Fortleitungs-Systeme"
    - ISO 32 "Identifizierung der Gasart"
    - Medizinproduktegesetz MPG
    - Arzneimittelgesetz AMG
    - Leitungsanlagenrichtlinie (LAR)
Die zu erstellende Versorgungsanlage für medizinische Gase fällt unter das Medizinproduktegesetz MPG und ist in die Risikoklasse IIb gemäß EG-Richtlinie 93/42/EWG eingeordnet.

473.1.2  Allgemeines
Der Anschluss erfolgt an den Bestand, eine Erweiterung der bestehenden Erzeugungsanlagen ist nicht vorgesehen.  Die Erschließung erfolgt aus bestehenden Steigeschächten.
Folgende Gasarten sind in dem Bereich FiPU geplant:

| Gasart | Bezeichnung | Dimension |
| --- | --- | --- |
| Sauerstoff | O2 | entsprechend Schema |
| Druckluft | DL5 | entsprechend Schema |
| Vakuum | Vac | entsprechend Schema |

473.1.3  Medizinische Druckluftversorgung (DL5)
Es besteht eine Zentrale Drucklufterzeugung in Atemluftqualität zur Versorgung des Gebäudes bzw. der Station mit Druckluft 5 bar. Eine zusätzliche Überwachung der Qualität der erzeugten medizinischen Druckluft ist nicht geplant.
Vorgesehene Verbraucher sind dem Raumbuch zu entnehmen.

473.1.4  Medizinische Sauerstoffversorgung (O2)
Es besteht eine Sauerstoffversorgungsanlage mit Verteilung zur Versorgung des Gebäudes bzw. der Station mit Sauerstoff. Eine zusätzliche Überwachung ist nicht geplant.
Es erfolgt hier der Anschluss an die Bestandsversorgung. Eine darüberhinausgehende zusätzliche Flaschenversorgung ist nicht vorgesehen.
Vorgesehene Verbraucher sind dem Raumbuch zu entnehmen.?

473.1.5  Vakuumversorgung
Es besteht eine Vakuumversorgungsanlage mit Verteilung zur Versorgung des Gebäudes bzw. der Station. Eine zusätzliche Überwachung ist nicht geplant.
Es erfolgt hier nur ein Anschluss an die Bestandsversorgung, vorgesehene Verbraucher sind dem Raumbuch zu entnehmen

473.1.6  Verteilsystem für medizinische Gasversorgung
Die Rohrleitungen für Medizinische Gase werden an die Bestandsversorgung angeschlossen und in Spezialkupferrohr in Sonderqualität nach DIN EN 13348 und DIN EN ISO 7396 ausgeführt. Die Verteilung der Medien erfolgt über bestehende Leitungen.
Die Druckluftversorgung LPD5 und O2 wurden in jedem Geschoss zur Erhöhung der Verfügbarkeit über horizontale Verbindungsleitungen zusammengeschlossen. An den Stockwerksabgängen befinden sich für jede Gasart im Bereich der Installationsschächte Absperrventile.
Die Anschlussschächte sind

| Raum-Nr. | Raumbezeichnung | Achse | Gasart |
| --- | --- | --- | --- |
| 10.106 | HLS S13 | M-N/54-55 | DL5, O2, Vac |
| 10.115 | S19 | H-I/54-55 DL5 | DL5, O2 |

Die weitere Verteilung in dem Geschoss erfolgt über Horizontalleitungen. Die ITS-Bettenzimmer werden von der Bestandsversorgung (jeweils eine Leitung im Flur) über 3 Bereichskontrolleinheiten in den Flurwänden versorgt.
Für den Anschluss sind Interime bzw. Provisorien berücksichtigt, diese sind in Abstimmung mit dem Klinikum im weiteren Ablauf zu berücksichtigen.
Verbindungen werden unter Formiergas (Schutzgas) hartgelötet. Der Erhalt der mechanischen Eigenschaften wird dadurch bis zu einer Temperatur von 600 °C gesichert.
Im Bestand erfolgt eine Verteilung in den Geschossen über Horizontalleitungen innerhalb der abgehängten Decken.
Zur Versorgung der Intensivpflegebetten werden die Bereichs- und Kontrolleinheiten mit Absperr- und Überwachungseinheit (BKE) zur Versorgung der Deckenversorgungseinheiten (DVE) und der Wandentnahmestellen angeordnet. Dabei erhalten die 6 1-Bett-Zimmer und die 2 2-Bett-Zimmer jeweils eine gemeinsame BKE. Die Gase LPD5 und O2 werden von den BKE im Zweikreissystem an die DVEs der Intensivbetten herangeführt.

| Einbauort | Gase | DVE | Gase | Bemerkung |
| --- | --- | --- | --- | --- |
| 10.F20 | 1 x DL5 / 1 x O2 / 1 x Vac | 10.112 / Deckenversorgung | 2 x DL5 / 2 x O2 / 1 x Vac |  |
|  |  | 10.112 / Deckenversorgung | 2 x DL5 / 2 x O2 / 1 x Vac |  |
| 10.F20 | 1 x DL5 / 1 x O2 / 1 x Vac | 10.113 / Deckenversorgung | 2 x DL5 / 2 x O2 / 1 x Vac |  |
|  |  | 10.113 / Deckenversorgung | 2 x DL5 / 2 x O2 / 1 x Vac |  |
| 10.F15 | 1 x DL5 / 1 x O2 / 1 x Vac | 10.156 / Deckenversorgung | 2 x DL5 / 2 x O2 / 1 x Vac |  |
|  |  | 10.157 / Deckenversorgung | 2 x DL5 / 2 x O2 / 1 x Vac |  |
|  |  | 10.158 / Deckenversorgung | 2 x DL5 / 2 x O2 / 1 x Vac |  |
|  |  | 10.159 / Deckenversorgung | 2 x DL5 / 2 x O2 / 1 x Vac |  |
|  |  | 10.145 / Deckenversorgung | 2 x DL5 / 2 x O2 / 1 x Vac |  |
|  |  | 10.146 / Deckenversorgung | 2 x DL5 / 2 x O2 / 1 x Vac |  |

## Vorbemerkungen bzgl. MPG
Vorbemerkungen bzgl. MPG

Die zu erstellende Versorgungsanlage für med. Gase
fällt unter das Medizinproduktegesetz MPG ist
in die Risikoklasse IIb eingeordnet.
Aufgrund dieser Klassifizierung muss der Hersteller
nach Installation der Versorgungsanlage ein
Konformitätsbewertungsverfahren in Verbindung mit einer Baumusterprüfung nach MPG und den zugehörigen aktuell gültigen Richtlinien durchführen.
Hersteller mit einem von einer Benannten Stelle
zertifizierten vollständigen Qualitätsmanagementsystem nach der aktuell gültigen EG-Richtlinie kann den Nachweis der Konformität der Anlage selbst durchführen.
Hersteller mit einem Qualitätsmanagementsystem
müssen für die Anlage eine Baumusterprüfung gemäß MPG und den zugehörigen aktuell gültigen Richtliniengemäß  durch eine Benannte Stelle durchführen lassen.
Hersteller ohne zertifiziertes Qualitätsmanagement- system müssen eine EG-Einzelprüfung nach MPG und den zugehörigen aktuell gültigen Richtliniennhang in Verbindung mit einer EG-Baumusterprüfung gemäß Anhang III durch eine Benannte Stelle durchführen lassen.
Nach Durchführung des Konformitätsbewertungsverfahrens ist dem Betreiber die Konformitätserklärung
für diese Anlage auszustellen.
Der Hersteller der Anlage hat bei der zuständigen
Behörde vor Aufnahme der Geschäftstätigkeit diese
gemäß § 25 MPG anzuzeigen.
Gemäß MPG ist der zuständigen Behörde ein
Sicherheitsbeauftragter namentlich zu nennen.
Die Einweisung in die Anlage hat durch
Medizinproduktberater des Herstellers zu erfolgen.

## Konstruktive Richtigkeit
Konstruktive Richtigkeit

Der AN hat das LV auf konstruktive Richtigkeit zu überprüfen. Sofern ihm die ausgeschriebenen Positionen zur Funktionsfähigkeit seiner Anlagen nicht ausreichend erscheinen und Leistungen oder bauliche Maßnahmen zusätzlich erbracht werden müssen, die für die Montage und den Betrieb notwendig sind, so hat er in einer Bieteranfrage darauf hinzuweisen und die zusätzlichen Leistungen bei Angebotsabgabe ausdrücklich schriftlich anzugeben.

## Mindestanforderungen
Mindestanforderungen

Das LV stellt die Mindestanforderungen dar. Änderungen, Zusätze oder Streichungen im LV-Text sind nicht zulässig und führen, ebenso wie das Nichterfüllen von Mindestanforderungen, zum Ausschluss des Bieters.

## Vor-Ort-Termine
Vor-Ort-Termine

Ortsbesichtigungen, Aufmaß vor Ort, Bauberatungen und Besprechungen mit dem AG und anderen Unternehmen sowie den zuständigen Behörden gehören bis zur vollständigen Fertigstellung zum Auftragsumfang des AN.

Insbesondere ist ein entscheidungsbefugter, deutschsprachiger Projektleiter zu benennen, der zur Bauanlaufberatung vor Ort anwesend sein muss. Hierzu ist ein kompletter Tag einzukalkulieren, um das Projekt detailliert zu besprechen. Weiterhin ist ein in der Bauphase als Ansprechpartner dienender Obermonteur zu benennen.

Die Teilnahme eines deutschsprachigen Bevollmächtigten des AN an der Einweisung der bauseits beauftragten SiGeKo ist verpflichtend. Bei diesem Einweisungsgespräch wird dem AN die Baustellenordnung und der SiGe-Plan übergeben.

Während der Anwesenheit des AN vor Ort ist die Teilnahme an Bauberatungen verpflichtend. Ausnahmen sind mit der zuständigen Objektüberwachung abzustimmen.

## Fachbauleitung und Monteure
Fachbauleitung

Die Fachbauleitung wird dem AN übertragen. Die Fachbauleitung wird nicht gesondert vergütet. Der AN ist für die Einhaltung der einschlägigen Vorschriften allein verantwortlich. Als Ansprechpartner vor Ort ist ein deutschsprachiger Monteur zu stellen, der das Projekt über die gesamte Bauzeit betreut. Kenntnisse der für das Projekt entsprechenden Vorschriften sind Voraussetzung.

## Bautageberichte
Bautageberichte

Der AN hat Bautagesberichte mit der Eintragung der täglichen Aktivitäten und besonderen Vorkommnisse als lückenlose Dokumentation des eigenen Bauablaufes und Baufortschrittes zu erstellen. Die Berichte sind arbeitstäglich anzufertigen und einmal wöchentlich dem AG zu übergeben.

## Nachträge
Nachträge

Bei Auftragsänderungen sind Nachtragsangebote vor Beginn der Arbeiten einzureichen. Im Nachtragsangebot muss die Summe der Auftragserhöhung/-minderung als Bruttobetrag ersichtlich sein. Im Hauptauftrag gegebene Nachlässe sind zu berücksichtigen. Kalkulationsnachweise sind beizufügen und wenn erforderlich eine Aufstellung über die Massenmehrung bzw. -minderung. Für Nachtragsangebote sind die Einheitspreise des Hauptangebotes verbindlich. Werden während der Baudurchführung Materialien und Leistungen erforderlich, welche nicht im Leistungsverzeichnis enthalten sind, so ist für diese Materialien und Leistungen ein Einheitspreisangebot einzureichen.

## 09 Medizinische Gasversorgung
EP-Anteile: Material; Lohn; Sonstiges

### Bereich 01 1. Bauabschnitt

#### Titel 01.01 Rohrleitungen und Zubehör

##### Abschnitt 01.01.01 Med.Gas-Rohranlagen

**Ausführungsbeschreibung 1 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
Ebene 10 3,90 m

**Ausführungsbeschreibung 2 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

*Hinweis: Spezial-Kupferrohr in Sonderqualität*
Medizinische Gase und Druckluft- Verteilernetz

Als Verteilerleitungen wird Spezial-Kupferrohr
in Sonderqualität verwendet, für erhöhte
Anforderungen an medizinische Gasversorgungsanlagen. Die Verbindungselemente und Formteile sind ebenfalls aus Kupfer in Sonderqualität.

Nahtloses Kupferrohr für medizinische Gase und Vakuum
gemäß DIN EN 13348.

Nahtlos gezogen, innen spezialentfettet mit folgenden fortlaufenden Prägungen:

- Rohrabmessung
- Fertigungsquartal/Jahr, Hersteller, Rohr mit Sonderprüfverfahren geprüft auf
- Dichtigkeit
- Materialhomogenität
- Rissfreiheit mittels Wirbelstromprüfung nach EN 1971.

Die Rohre weisen eine blanke nicht oxydierte Oberfläche auf. Auf Anforderung wird die Werksbescheinigung
nach EN 10204 vorgelegt.
Rohr für Transport und Lagerung mit Kunststoffkappen gegen Verschmutzungen geschützt.

Leistungsumfang:
Rohr mit Lötfittingen, Lötmaterial, Hartlötung erfolgt unter Schutzgas mit allen erforderlichen
Befestigungselementen zur direkten Montage an Decken aus Stahlbeton, Wänden aus Stahlbeton, Mauerwerk oder Trockenbau oder an zu liefernden Trägersystemen.
Mit Klebeschildern Mediumsbezeichnung

**01.01.01.001 Rohr Kupferrohr Gas medizinisch AD 8mm WD 1mm Löten**
*** EP-Aufgliederung gefordert
*** Bezugsbeschreibung
STLB-Bau 2024-10 042
Rohrleitung aus Kupferrohr DIN EN 13348, für medizinische Gase geeignet, in Stangen, Außendurchmesser 8 mm, Wanddicke 1 mm, Verbindung durch Löten nach DVGW GW 2, einschl. Schweiß- bzw. Löt- und Dichtungsmittel, sowie Herstellen der Verbindungen, Form- und Verbindungsstücke werden gesondert vergütet, Rohrbefestigungen werden gesondert vergütet, Verlegung in Gebäuden, Arbeitshöhe des Montageortes über 3,5 bis 5,5 m über der Standfläche des hierfür erforderlichen Gerüstes, Gerüst wird gesondert vergütet.
Menge: 2,000 m

**01.01.01.002 Wie vor, jedoch Außendurchmesser 10 mm;**
*** EP-Aufgliederung gefordert
*** wie Position 01.01.01.001
STLB-Bau 2024-10 042
Außendurchmesser 10 mm
Menge: 2,000 m

**01.01.01.003 Wie vor, jedoch Außendurchmesser 12 mm;**
*** EP-Aufgliederung gefordert
*** wie Position 01.01.01.001
STLB-Bau 2024-10 042
Außendurchmesser 12 mm
Menge: 2,000 m

**01.01.01.004 Wie vor, jedoch Außendurchmesser 15 mm;**
*** EP-Aufgliederung gefordert
*** wie Position 01.01.01.001
STLB-Bau 2024-10 042
Außendurchmesser 15 mm
Menge: 380,000 m

**01.01.01.005 Wie vor, jedoch Außendurchmesser 18 mm;**
*** EP-Aufgliederung gefordert
*** wie Position 01.01.01.001
STLB-Bau 2024-10 042
Außendurchmesser 18 mm
Menge: 100,000 m

**01.01.01.006 Wie vor, jedoch Außendurchmesser 22 mm;**
*** EP-Aufgliederung gefordert
*** wie Position 01.01.01.001
STLB-Bau 2024-10 042
Außendurchmesser 22 mm
Menge: 3,000 m

**01.01.01.007 Wie vor, jedoch Außendurchmesser 28 mm;**
*** EP-Aufgliederung gefordert
*** wie Position 01.01.01.001
STLB-Bau 2024-10 042
Außendurchmesser 28 mm
Menge: 15,000 m

**01.01.01.008 Wie vor, jedoch Außendurchmesser 35 mm;**
*** EP-Aufgliederung gefordert
*** wie Position 01.01.01.001
STLB-Bau 2024-10 042
Außendurchmesser 35 mm
Menge: 15,000 m

**01.01.01.009 Bogen 90Grad Kupfer Gas medizinisch AD 8mm**
*** EP-Aufgliederung gefordert
*** Bezugsbeschreibung
STLB-Bau 2024-10 042
Bogen 90 Grad, aus Kupfer, für Rohrleitung aus Kupferrohr DIN EN 13348, für medizinische Gase, Außendurchmesser 8 mm.
Menge: 1,000 St

**01.01.01.010 Wie vor, jedoch Außendurchmesser 10 mm;**
*** EP-Aufgliederung gefordert
*** wie Position 01.01.01.009
STLB-Bau 2024-10 042
Außendurchmesser 10 mm
Menge: 1,000 St

**01.01.01.011 Wie vor, jedoch Außendurchmesser 12 mm;**
*** EP-Aufgliederung gefordert
*** wie Position 01.01.01.009
STLB-Bau 2024-10 042
Außendurchmesser 12 mm
Menge: 1,000 St

**01.01.01.012 Wie vor, jedoch Außendurchmesser 15 mm;**
*** EP-Aufgliederung gefordert
*** wie Position 01.01.01.009
STLB-Bau 2024-10 042
Außendurchmesser 15 mm
Menge: 170,000 St

**01.01.01.013 Wie vor, jedoch Außendurchmesser 18 mm;**
*** EP-Aufgliederung gefordert
*** wie Position 01.01.01.009
STLB-Bau 2024-10 042
Außendurchmesser 18 mm
Menge: 45,000 St

**01.01.01.014 Wie vor, jedoch Außendurchmesser 22 mm;**
*** EP-Aufgliederung gefordert
*** wie Position 01.01.01.009
STLB-Bau 2024-10 042
Außendurchmesser 22 mm
Menge: 1,000 St

**01.01.01.015 Wie vor, jedoch Außendurchmesser 28 mm;**
*** EP-Aufgliederung gefordert
*** wie Position 01.01.01.009
STLB-Bau 2024-10 042
Außendurchmesser 28 mm
Menge: 3,000 St

**01.01.01.016 Wie vor, jedoch Außendurchmesser 35 mm;**
*** EP-Aufgliederung gefordert
*** wie Position 01.01.01.009
STLB-Bau 2024-10 042
Außendurchmesser 35 mm
Menge: 3,000 St

**01.01.01.017 T-Stück Kupfer Gas medizinisch AD 8mm**
*** EP-Aufgliederung gefordert
*** Bezugsbeschreibung
STLB-Bau 2024-10 042
T-Stück aus Kupfer, für Rohrleitung aus Kupferrohr DIN EN 13348, für medizinische Gase, Außendurchmesser 8 mm.
Menge: 1,000 St

**01.01.01.018 Wie vor, jedoch Außendurchmesser 10 mm;**
*** EP-Aufgliederung gefordert
*** wie Position 01.01.01.017
STLB-Bau 2024-10 042
Außendurchmesser 10 mm
Menge: 1,000 St

**01.01.01.019 Wie vor, jedoch Außendurchmesser 12 mm;**
*** EP-Aufgliederung gefordert
*** wie Position 01.01.01.017
STLB-Bau 2024-10 042
Außendurchmesser 12 mm
Menge: 1,000 St

**01.01.01.020 Wie vor, jedoch Außendurchmesser 15 mm;**
*** EP-Aufgliederung gefordert
*** wie Position 01.01.01.017
STLB-Bau 2024-10 042
Außendurchmesser 15 mm
Menge: 25,000 St

**01.01.01.021 Wie vor, jedoch T-Stück, Abgang reduziert; Außendurchmesser 20 mm; 2. Durchmesser 15 mm;**
*** EP-Aufgliederung gefordert
*** wie Position 01.01.01.017
STLB-Bau 2024-10 042
T-Stück, Abgang reduziert
Außendurchmesser 20 mm
2. Durchmesser 15 mm
Menge: 7,000 St

**01.01.01.022 Wie vor, jedoch Außendurchmesser 18 mm;**
*** EP-Aufgliederung gefordert
*** wie Position 01.01.01.017
STLB-Bau 2024-10 042
Außendurchmesser 18 mm
Menge: 3,000 St

**01.01.01.023 Wie vor, jedoch Außendurchmesser 22 mm;**
*** EP-Aufgliederung gefordert
*** wie Position 01.01.01.017
STLB-Bau 2024-10 042
Außendurchmesser 22 mm
Menge: 3,000 St

**01.01.01.024 Wie vor, jedoch Außendurchmesser 28 mm;**
*** EP-Aufgliederung gefordert
*** wie Position 01.01.01.017
STLB-Bau 2024-10 042
Außendurchmesser 28 mm
Menge: 3,000 St

**01.01.01.025 Wie vor, jedoch T-Stück, Abgang reduziert; Außendurchmesser 28 mm; 2. Durchmesser 15 mm;**
*** EP-Aufgliederung gefordert
*** wie Position 01.01.01.017
STLB-Bau 2024-10 042
T-Stück, Abgang reduziert
Außendurchmesser 28 mm
2. Durchmesser 15 mm
Menge: 3,000 St

**01.01.01.026 Wie vor, jedoch T-Stück, Abgang reduziert; Außendurchmesser 28 mm; 2. Durchmesser 22 mm;**
*** EP-Aufgliederung gefordert
*** wie Position 01.01.01.017
STLB-Bau 2024-10 042
T-Stück, Abgang reduziert
Außendurchmesser 28 mm
2. Durchmesser 22 mm
Menge: 3,000 St

**01.01.01.027 Wie vor, jedoch Außendurchmesser 35 mm;**
*** EP-Aufgliederung gefordert
*** wie Position 01.01.01.017
STLB-Bau 2024-10 042
Außendurchmesser 35 mm
Menge: 3,000 St

**01.01.01.028 Wie vor, jedoch T-Stück, Abgang reduziert; Außendurchmesser 35 mm; 2. Durchmesser 22 mm;**
*** EP-Aufgliederung gefordert
*** wie Position 01.01.01.017
STLB-Bau 2024-10 042
T-Stück, Abgang reduziert
Außendurchmesser 35 mm
2. Durchmesser 22 mm
Menge: 3,000 St

**01.01.01.029 Reduziermuffe Kupfer Gas medizinisch AD 8mm x 6mm**
*** EP-Aufgliederung gefordert
*** Bezugsbeschreibung
STLB-Bau 2024-10 042
Reduziermuffe aus Kupfer, für Rohrleitung aus Kupferrohr DIN EN 13348, für medizinische Gase, Außendurchmesser 8 mm, 2. Durchmesser 6 mm.
Menge: 1,000 St

**01.01.01.030 Wie vor, jedoch Außendurchmesser 10 mm; 2. Durchmesser 8 mm;**
*** EP-Aufgliederung gefordert
*** wie Position 01.01.01.029
STLB-Bau 2024-10 042
Außendurchmesser 10 mm
2. Durchmesser 8 mm
Menge: 1,000 St

**01.01.01.031 Wie vor, jedoch Außendurchmesser 12 mm; 2. Durchmesser 10 mm;**
*** EP-Aufgliederung gefordert
*** wie Position 01.01.01.029
STLB-Bau 2024-10 042
Außendurchmesser 12 mm
2. Durchmesser 10 mm
Menge: 1,000 St

**01.01.01.032 Wie vor, jedoch Außendurchmesser 15 mm; 2. Durchmesser 12 mm;**
*** EP-Aufgliederung gefordert
*** wie Position 01.01.01.029
STLB-Bau 2024-10 042
Außendurchmesser 15 mm
2. Durchmesser 12 mm
Menge: 1,000 St

**01.01.01.033 Wie vor, jedoch Außendurchmesser 18 mm; 2. Durchmesser 15 mm;**
*** EP-Aufgliederung gefordert
*** wie Position 01.01.01.029
STLB-Bau 2024-10 042
Außendurchmesser 18 mm
2. Durchmesser 15 mm
Menge: 3,000 St

**01.01.01.034 Wie vor, jedoch Außendurchmesser 22 mm; 2. Durchmesser 18 mm;**
*** EP-Aufgliederung gefordert
*** wie Position 01.01.01.029
STLB-Bau 2024-10 042
Außendurchmesser 22 mm
2. Durchmesser 18 mm
Menge: 2,000 St

**01.01.01.035 Wie vor, jedoch Außendurchmesser 28 mm; 2. Durchmesser 22 mm;**
*** EP-Aufgliederung gefordert
*** wie Position 01.01.01.029
STLB-Bau 2024-10 042
Außendurchmesser 28 mm
2. Durchmesser 22 mm
Menge: 2,000 St

**01.01.01.036 Wie vor, jedoch Außendurchmesser 35 mm; 2. Durchmesser 28 mm;**
*** EP-Aufgliederung gefordert
*** wie Position 01.01.01.029
STLB-Bau 2024-10 042
Außendurchmesser 35 mm
2. Durchmesser 28 mm
Menge: 2,000 St

**01.01.01.037 Kappe Kupfer Gas medizinisch AD 8mm**
*** EP-Aufgliederung gefordert
*** Bezugsbeschreibung
STLB-Bau 2024-10 042
Kappe aus Kupfer, für Rohrleitung aus Kupferrohr DIN EN 13348, für medizinische Gase, Außendurchmesser 8 mm.
Menge: 1,000 St

**01.01.01.038 Wie vor, jedoch Außendurchmesser 10 mm;**
*** EP-Aufgliederung gefordert
*** wie Position 01.01.01.037
STLB-Bau 2024-10 042
Außendurchmesser 10 mm
Menge: 2,000 St

**01.01.01.039 Wie vor, jedoch Außendurchmesser 12 mm;**
*** EP-Aufgliederung gefordert
*** wie Position 01.01.01.037
STLB-Bau 2024-10 042
Außendurchmesser 12 mm
Menge: 1,000 St

**01.01.01.040 Wie vor, jedoch Außendurchmesser 15 mm;**
*** EP-Aufgliederung gefordert
*** wie Position 01.01.01.037
STLB-Bau 2024-10 042
Außendurchmesser 15 mm
Menge: 1,000 St

**01.01.01.041 Wie vor, jedoch Außendurchmesser 18 mm;**
*** EP-Aufgliederung gefordert
*** wie Position 01.01.01.037
STLB-Bau 2024-10 042
Außendurchmesser 18 mm
Menge: 1,000 St

**01.01.01.042 Wie vor, jedoch Außendurchmesser 22 mm;**
*** EP-Aufgliederung gefordert
*** wie Position 01.01.01.037
STLB-Bau 2024-10 042
Außendurchmesser 22 mm
Menge: 1,000 St

**01.01.01.043 Wie vor, jedoch Außendurchmesser 28 mm;**
*** EP-Aufgliederung gefordert
*** wie Position 01.01.01.037
STLB-Bau 2024-10 042
Außendurchmesser 28 mm
Menge: 1,000 St

**01.01.01.044 Wie vor, jedoch Außendurchmesser 35 mm;**
*** EP-Aufgliederung gefordert
*** wie Position 01.01.01.037
STLB-Bau 2024-10 042
Außendurchmesser 35 mm
Menge: 1,000 St

**01.01.01.045 Rohraufhängung Stahl verz L bis 0,5m DN8**
*** EP-Aufgliederung gefordert
*** Bezugsbeschreibung
STLB-Bau 2024-10 042
Rohraufhängung, aus verzinktem Stahl, mit schalldämmenden Einlagen, Anforderungen entsprechend DIN 4109-1, Länge Aufhängung bis 0,5 m, Befestigung an Metallkonstruktion, Befestigungsuntergrund Beton, Rohr aus Kupfer, DN 8.
Menge: 1,000 St

**01.01.01.046 Wie vor, jedoch DN 10;**
*** EP-Aufgliederung gefordert
*** wie Position 01.01.01.045
STLB-Bau 2024-10 042
DN 10
Menge: 1,000 St

**01.01.01.047 Wie vor, jedoch DN 12;**
*** EP-Aufgliederung gefordert
*** wie Position 01.01.01.045
STLB-Bau 2024-10 042
DN 12
Menge: 1,000 St

**01.01.01.048 Wie vor, jedoch DN 15;**
*** EP-Aufgliederung gefordert
*** wie Position 01.01.01.045
STLB-Bau 2024-10 042
DN 15
Menge: 210,000 St

**01.01.01.049 Wie vor, jedoch DN 20;**
*** EP-Aufgliederung gefordert
*** wie Position 01.01.01.045
STLB-Bau 2024-10 042
DN 20
Menge: 60,000 St

**01.01.01.050 Wie vor, jedoch DN 25;**
*** EP-Aufgliederung gefordert
*** wie Position 01.01.01.045
STLB-Bau 2024-10 042
DN 25
Menge: 1,000 St

**01.01.01.051 Wie vor, jedoch DN 32;**
*** EP-Aufgliederung gefordert
*** wie Position 01.01.01.045
STLB-Bau 2024-10 042
DN 32
Menge: 1,000 St

**01.01.01.052 Rohraufhängung Stahl verz L 0,5-1m DN12**
*** EP-Aufgliederung gefordert
*** Bezugsbeschreibung
STLB-Bau 2024-10 042
Rohraufhängung, aus verzinktem Stahl, mit schalldämmenden Einlagen, Anforderungen entsprechend DIN 4109-1, Länge Aufhängung über 0,5 bis 1 m, Befestigung an Metallkonstruktion, Befestigungsuntergrund Beton, Rohr aus Kupfer, DN 12.
Menge: 2,000 St

**01.01.01.053 Wie vor, jedoch DN 15;**
*** EP-Aufgliederung gefordert
*** wie Position 01.01.01.052
STLB-Bau 2024-10 042
DN 15
Menge: 25,000 St

**01.01.01.054 Wie vor, jedoch DN 20;**
*** EP-Aufgliederung gefordert
*** wie Position 01.01.01.052
STLB-Bau 2024-10 042
DN 20
Menge: 15,000 St

**01.01.01.055 Wie vor, jedoch DN 25;**
*** EP-Aufgliederung gefordert
*** wie Position 01.01.01.052
STLB-Bau 2024-10 042
DN 25
Menge: 2,000 St

**01.01.01.056 Wie vor, jedoch DN 32;**
*** EP-Aufgliederung gefordert
*** wie Position 01.01.01.052
STLB-Bau 2024-10 042
DN 32
Menge: 2,000 St

**01.01.01.057 Anschluss an bauseits gelieferte Versorgungsschiene**
Anschluss an bauseits gelieferte Versorgungsschienen an die Med.Gasleitungen
1 - 2 Gasarten.
Anschluss erfolgt aus Trockenbauwand in Medienanschlussfeld der Schiene.
Es ist der Preis je Medium zu bilden.
Menge: 10,000 St

**01.01.01.058 Zulage Trasseinstallation unter beengten Verhältnissen**
Zulage Trasseninstallation unter beengten Verhältnissen in Bestandsinstallationen

Installationsarbeiten erschwert durch vorhandene Installationen fremder Gewerke sowie Installation durch Deckenöffnungen (Leuchten, Revi-Öffnungen, Senk-Schiebedecken etc.)

Die Position ist als Zulage zu kalkulieren je Medienrohr.
Menge: 4,000 m

**Ausführungsbeschreibung 3 Trassenoptimierung**
*Trassenoptimierung*

**01.01.01.059 Optimierung von Rohrleitungsabhängungen**
Optimierung von Rohrleitungsabhängungen

und Wandauslegern im hochinstallierten Bereich

Zur Trassenoptimierung in hochinstallierten Bereichen mit geringen Freiräumen zwischen den Trassenführungen der verschiedenen Gewerke sind an bereits montierten Rohrleitungen die Positionen der Abhängungen so aufeinander anzupassen, dass die Montageanforderungen der Gewerke insbesondere aus brandschutztechnischer Sicht eingehalten werden können. Die Arbeiten sind unter beengten Platzverhältnissen auszuführen.

Dazu sind folgende Arbeitsschritte zu berücksichtigen:
- Demontage von bis zu 3 Abhängern / Auslegern
 je Optimierungspunkt
- Entfernen der Montagebolzen / Verschließen der
 Dübellöcher
- Neumontage von bis zu 3 Abhängern / Auslegern je
 Optimierungspunkt

Diese Arbeiten sind vor der Ausführung dem Bauherrn bzw. der Objektüberwachung anzuzeigen und die Ausführung freigeben zu lassen.
Menge: 2,000 St

**01.01.01.060 Optimierung von Rohrleitungstrassen**
Optimierung von Rohrleitungstrassen

im hochinstallierten Bereich

Zur Trassenoptimierung in hochinstallierten Bereichen mit geringen Freiräumen zwischen den Trassenführungen der verschiedenen Gewerke sind bereits montierten Rohrleitungen (DN10 bis DN15) und deren Abhängungen so aufeinander anzupassen, dass die Montageanforderungen der Gewerke insbesondere aus brandschutztechnischer Sicht eingehalten werden können. Die Arbeiten sind unter beengten Platzverhältnissen auszuführen.

Dazu sind folgende Arbeitsschritte zu berücksichtigen:
- Demontage von bis zu 6 m Rohrleitung mit Abhängern /
 Auslegern je Optimierungspunkt
- Entfernen der Montagebolzen / Verschließen der
 Dübellöcher
- Neumontage von bis zu 6 m Rohrleitung mit Abhängern /
 Auslegern je Optimierungspunkt

Diese Arbeiten sind vor der Ausführung dem Bauherrn bzw. der Objektüberwachung anzuzeigen und die Ausführung freigeben zu lassen.
Menge: 2,000 St

##### Abschnitt 01.01.02 Brandschutzdämmung Mediz. Gase

**Ausführungsbeschreibung 4 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
Ebene 10 3,90

**Ausführungsbeschreibung 5 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

*Hinweis: Hinweis*
Hinweis

Sämtliche Brandschutzarbeiten sind
durch eine Fachfirma mit der entsprechenden
Zertifizierung zum angebotenen Schottungssystem
durchzuführen. Jede Durchführung ist
zu kennzeichnen mit Zulassungsnummer des Schottes,
und der ausführenden Firma

**01.01.02.001 Brandschutzabschottung Rohr Kupfer R90 AD 15mm Wand**
Brandschutzabschottung von Rohrleitung aus Kupferrohr, mit allgemeinem bauaufsichtlichen Prüfzeugnis/allgemeiner bauaufsichtlicher Zulassung, Feuerwiderstandsklasse R 90 DIN 4102-11,
Rohrleitung ohne Dämmung,
Rohraußendurchmesser 15 mm,
Dämmung aus Steinwolle, Baustoffklasse DIN 4102-(nichtbrennbar),
Verlegung im Gebäude,
Wändeaus Stahlbeton, Mauerwerk oder Trennwand in Ständerbauart,
Wandstärke Dicke bis 250 mm,
runder Durchbruch ohne Hüllrohr,
freier Ringspalt im Durchbruch bis 15 mm,
Spalt füllen mit Brandschutzmörtel.
Menge: 5,000 St

##### Abschnitt 01.01.03 Kontroll- und Absperrarmaturen

*Hinweis: Bereichskontrolleinheit*
Bereichskontrolleinheit

gem. DIN EN ISO 7396-1 mit
Notöffnungsvorrichtung, zur Absperrung,
Überwachung und Wartung von Teilbereichen
einer zentralen Versorgungsanlage für
medizinische Gase,
für Unterputzmontage.
für Sauerstoff, Druckluft 5 bar und Vakuum,.

bestehend aus folgenden Komponenten:

Ventilkasten-Unterteil
aus nichtrostendem Stahl, für alle Trockenbau-Wandsysteme,
oder Einbau in Mauerwerk mit F90 Funktion
mit Befestigungen zur Aufnahme
der Ventil- bzw. Kontrollblöcke sowie
Druckminderereinbausätzen,
mit Rohr und Kabeldurchführungen.
mit Schutzdeckel.

Ventilblock Druckgase
bestehend aus einem Block für die medizinische Gase
Sauerstoff, Druckluft 5 bar und Vakuum
mit 2 Rohranschlüssen,
mit Kugelhahn,
mit Noteinspeiseanschluss gem. DIN EN ISO 7396-1.

Wartungsarbeiten, durchführbar ohne Demontage des
Ventilblock aus dem Rohrleitungssystem .
Ein- und Ausgang von oben.
Rohranschluss über Lötverschraubungen.
Anschluss für Kontaktmanometer.

Technische Daten:
Druckgase: Sauerstoff, Druckluft
Nennweite: DN 15
Anschluss: Cu-Rohr 18 x 1
Nenndruck: 5 bar

Druckgase: Druckluft
Nennweite: DN 15
Anschluss: Cu-Rohr 18 x 1
Nenndruck: 5 bar

Druckgas: Vakuum
Nennweite: DN 22
Anschluss: Cu-Rohr 22 x 1
Nenndruck: 5 bar

Kontaktmanometer
bestehend aus Sicherheitsmanometer mit
integrierten Kontakten zur
DIN EN ISO 7396-1 gemäßen Meldung von
Betriebsdruckabweichungen an Warngeräte.

Technische Daten:
Anzeigebereich: 0 bis 16 bar
Durchmesser: 50 mm
Anschluss: G ¼
Kontakte:

Schaltpunkte: 4 bar / 6 bar oder
Schaltpunkte: 6.4 / 9.6 bar oder

Genauigkeit: ± 4% vom Einstellwert

Kontaktspannung: 1.5 - 24 V AC/DC
Kontaktstrom: 5 - 50 mA

Frontplatte
zur Abdeckung der zwei Einbauöffnungen des
Ventilkastenoberteiles mit Frontplatte.

Kabel zum Anschluss an Frontplatte,

Baugruppe Notfall
"Notfallsignal" gem. DIN EN ISO 7396-1 für
Sauerstoff, Druckluft 5 bar und Vakumm.
Ausführung:
Auslösung des optischen (LED) und akustischen
Alarms (Summer) für zwei Gase durch
externe Kontaktgeber oder Kontaktmanometer.
Seperate Auswertung und Alarmierung für
Betriebsdruck "Tief" / "OK" / "Hoch".

Bei Auslösung des Alarmes erfolgt Meldung Standardsignale.
Unterdrückung des akustischen Signals für ca.
15 Minuten bei gleichzeitigem Übergang der LED-
Leuchtanzeige von Blinklicht in Stetiglicht
bei Betätigung der kombinierten Quittung/TestTaste.
Gleiche Taste dient dem Funktionstest der
optischen und akustischen Signale.
Zur permanenten Alarmunterdrückung dient ein,
nur durch Servicepersonal zugänglicher Taster,
Rückstellung erfolgt automatisch.
Optische und akustische Signale sowie die
Quittung/Test Tasten auf der Frontplatte die über Kabel angeschlossen werden.

Ventilkasten, bestückt mit .:
- 2-poliger Federklemme für Versorgungsspannung,
- 5 x 3-poliger Federklemme für Kontaktgeber bzw.
Kontaktmanometeranschluss (3-polig),
- 5 Flachkabelanschlüsse für Frontplattensets,
- 2 Steckbrücken zur Deaktivierung von  Alarmkreisen,

Technische Daten:

Versorgungsspannung: 24 V AC +15%/-20%
24 V DC +25%/-20%
max. Stromaufnahme
bei 24 V AC: 35 mA / 15 W
bei 24 V DC: 30 mA / 15 W

Ventilkasten-Oberteil
aus schwerentflammbarem Kunststoff,
bestehend aus Abdeckrahmen und Tür,
Abdeckrahmen mit verdeckten Hinterlüftungsschlitzen zur Belüftung des Ventilkasten-Innenraumes
gem. UVV Sauerstoff,
mit Einbauplätzen für 2 Frontplatten
zur Aufnahme von Manometern und dem
Warnsystem,
Tür ausgestattet mit Sicherheitsschloss und wiederverwendbarer
Notöffnung, wiederverschließbar nur mit Universalschlüssel,
Türöffnungswinkel >180°
inkl. Kennzeichnungsblatt zur Dokumentation der
vom Ventilkasten kontrollierten Räume
und Gasentnahmestellen.

für nachstehende Bestückungsvarianten:

**01.01.03.001 Bereichskontrolleinheit 5-fach**
Bereichskontrolleinheit 5-fach
Bereichskontrolleinheit mit Notfallsignalen
und Noteinspeisung gem. DIN EN ISO 7396-1

bestehend aus folgenden Bauteilen:
1 x BKE-Ventilkastenunterteil
2 x BKE-Ventilgruppe 02 DN 15
2 x BKE-Ventilgruppe Air DN 15
1 x BKE-Ventilgruppe Vac DN 15
1 x BKE-Anzeigeeinheit 5-fach
1 x BKE-Ventilkastenoberteil
2 x BKE-Relaismodul
Menge: 1,000 St

**01.01.03.002 Elektroschiene**
Elektroschiene

zur Verkabelung Netzanschluss / Warnmeldung-und
Anschlussleitungen im Ventil- Kontroll- und
Absperrkasten.
Ausführung:
Reihenklemme mit Isolierzwischenwand.
Menge: 1,000 St

**01.01.03.003 Netzteil 30 Watt Elektroschiene**
Netzteil 30 Watt Elektroschiene

zur Versorgung von Elektronikbaugruppen mit
Versorgungsspannung.
Ausführung:
Netzteil mit Primärseitiger Sicherung,
fest montierten Schraubklemmen für 230V Eingang
(P, PE, N) und 24V AC Ausgang.
Schienen- Montagefuß ist leitend und übergibt PE
Potential an die Hutschiene
Technische Daten:
Isolationsklasse: 2
Schutzart: IP20
Primär: 230 V AC
Sicherung: 1,6 A träge
Sekundär: 24 V AC +/- 10%
Nennlast: 35 VA
Menge: 1,000 St

**01.01.03.004 Relaisbaustein**
Relaisbaustein

5-fach zum Einbau in Ventilkästen für die Übergabe von Standardsignalen

1 x an GLT
Menge: 1,000 St

**01.01.03.005 Beschriftung Ventilkasten**
Beschriftung Ventilkasten

Beschriften des Kennzeichnungsblattes für den
zu kontrollierenden Bereich mit Angaben über
Gebäudeteil, Etage, Station, Räume mit den darin
installierten Entnahmestellen und Warnsignalen
sowie Eintragung des Datums der Serviceabnahme.
Menge: 1,000 St

**01.01.03.006 Brandschutzkasette für vor beschriebene**
Brandschutzkasette für vor beschriebene Bereichskontrolleinheit
zum Einbau in Trockenbauwänden
mit einer Dicke von mindestens 125 mm
und einer Feuerwiederstandsklasse F90,

bestehend aus Brandschutzplatten,
mit Brandschutzrohrdurchführung,
aus Mineralwollle,
mit Kabeldurchführungen,
im Brandfall aufschäumen,
einschl. Befestigungsmaterial.
Menge: 1,000 St

**01.01.03.007 Unterkonstruktion**
Unterkonstruktion

zur Montage von Ventil-, Kontroll- und Absperrkästen
in Leichtbauwänden, einschl. Einhausung der Bereichskontrolleinheit
mit F90 Funktion.
Menge: 1,000 St

**01.01.03.008 Ausschnitte in Trockenbau**
Ausschnitte herstellen

für den Einbau der Kontroll - u. Absperrkästen in Trockenbauwänden, Abmessung  gemäß angebotenen Fabrikat,

Verschliessen der Restöffnungen.
Menge: 1,000 St

**01.01.03.009 Kugelhahn G 3/8 - 12x1**
Kugelhahn G 3/8 - 12x1

Kugelhahn mit Außengewinden und flachdichtenden
Lötverschraubungen, Ventilkörper-Stirnseiten
mit Nut zur Aufnahme des O-Ringes, in öl- und
fettfreier Ausführung, geeignet für medizinische
Gase, Knebel mit Sicherung gegen unbefugtes Betätigen,
gekennzeichnet nach DIN EN 19, verpackt in Plastikbeutel.

Technische Daten:

Kugel: mit vollem Durchgang
Dichtschalen: PTFE, doppelseitig
dichtend
Knebel: Druckguss, lackiert
Anschluss: Lötverschraubungen
G 3/8 - 12x1
O-Ring: FPM
Nenndurchmesser: DN 10
Nenndruck: 16 bar
Temperaturbereich: 0° - 60° C
Menge: 1,000 St

**01.01.03.010 Kugelhahn G 1/2 - 15x1**
Kugelhahn G 1/2 - 15x1

Leistung ansonsten wie zuletzt in vollem Wortlaut Position 01.01.03.009 beschrieben
Menge: 11,000 St

**01.01.03.011 Kugelhahn G 3/4 - 22x1**
Kugelhahn G 3/4 - 22x1

Leistung ansonsten wie zuletzt in vollem Wortlaut Position 01.01.03.009 beschrieben
Menge: 1,000 St

**01.01.03.012 Kugelhahn G 1 - 28x1,5**
Kugelhahn G 1 - 28x1,5

Leistung ansonsten wie zuletzt in vollem Wortlaut Position 01.01.03.009 beschrieben
Menge: 1,000 St

**01.01.03.013 Kugelhahn G 1 1/4 - 35x1,5**
Kugelhahn G 1 1/4 - 35x1,5

Leistung ansonsten wie zuletzt in vollem Wortlaut beschrieben
Menge: 1,000 St

##### Abschnitt 01.01.04 Med. Gas-Entnahmestellen

**01.01.04.001 Entnahmestelle - N2 UP**
Entnahmestelle - N2 UP

Unterputz/Fertigwand
Schnellschluß-Steckkupplung DIN EN ISO 9170,
Abmessungen nach DIN 13 260, Teil 2,
zusätzl. Kodierung der Entriegelungshülse;
Verriegelung 2-stufig (Parkstellung),
innere und äußere Gasartsicherung,
eingebautes Prüfventil zum Austausch von
Verschleißteilen ohne Absperrung der Zuleitung,
gasführende Teile aus Metall,
zum Einbau in feste Wände, Leichtbau oder Fertigwänden,
Putzausgleich stufenlos bis 20 mm, bis 40 mm
durch separaten Ergänzungssatz oder
Versorgungseinheiten.

Lieferumfang:
Einbausatz, Anschlusssatz, Steckkupplung-N2,
Entriegelungshülse-N2, Abdeckkappe
Menge: 1,000 St

**01.01.04.002 Entnahmestelle Druckluft 10bar UP**
Entnahmestelle Druckluft 10bar UP

Unterputz/Fertigwand
Schnellschluß-Steckkupplung nach DIN EN ISO 9170-1,
Abmessungen nach DIN 13 260, Teil 2,
zusätzl. Kodierung der Entriegelungshülse;
Verriegelung 2-stufig (Parkstellung),
innere und äußere Gasartsicherung,
eingebautes Prüfventil zum Austausch von
Verschleißteilen ohne Absperrung der Zuleitung,
gasführende Teile aus Metall,
zum Einbau in feste Wände, Leichtbau oder Fertigwänden,

Putzausgleich stufenlos bis 20 mm, bis 40 mm
durch separaten Ergänzungssatz oder Versorgungseinheiten.

Lieferumfang:
Einbausatz, Anschlusssatz, Steckkupplung-Druckluft,
Entriegelungshülse-Druckluft, Abdeckkappe
Menge: 1,000 St

**01.01.04.003 Entnahmestelle - O2 MS/DVE**
Entnahmestelle - O2 MS/DVE

Schnellschluß-Steckkupplung DIN EN ISO 9170,
Abmessungen nach DIN 13 260, Teil 2,
zusätzl. Kodierung der Entriegelungshülse;
Verriegelung 2-stufig (Parkstellung),
innere und äußere Gasartsicherung,
eingebautes Prüfventil zum Austausch von
Verschleißteilen ohne Absperrung der Zuleitung,
gasführende Teile aus Metall,

für Einbau in Deckenversorgungseinheiten (DVE) oder
Medienschienen (MS)

Lieferumfang:
Einbausatz, Anschlusssatz, Steckkupplung-O2,
Entriegelungshülse-O2, Abdeckkappe

nur Liefern und Gewerk Starkstrom/Med- Technik beistellen bzw. an Lieferanten Gewerk Starkstrom/Med. Technik zusenden
Menge: 24,000 St

**01.01.04.004 Entnahmestelle - Druckluft 5bar MS/DVE**
Entnahmestelle - Druckluft 5bar MS/DVE

Schnellschluß-Steckkupplung DIN EN ISO 9170,
Abmessungen nach DIN 13 260, Teil 2,
zusätzl. Kodierung der Entriegelungshülse;
Verriegelung 2-stufig (Parkstellung),
innere und äußere Gasartsicherung,
eingebautes Prüfventil zum Austausch von
Verschleißteilen ohne Absperrung der Zuleitung,
gasführende Teile aus Metall,

für Einbau in Deckenversorgungseinheiten (DVE) oder
Medienschienen (MS)

Lieferumfang:
Einbausatz, Anschlusssatz, Steckkupplung-Air5bar,
Entriegelungshülse-Air, Abdeckkappe

nur Liefern und Gewerk Starkstrom/Med- Technik beistellen bzw. an Lieferanten Gewerk Starkstrom/Med. Technik zusenden
Menge: 24,000 St

**01.01.04.005 Entnahmestelle - VAC MS/DVE**
Entnahmestelle - VAC MS/DVE

Schnellschluß-Steckkupplung DIN EN ISO 9170,
Abmessungen nach DIN 13 260, Teil 2,
zusätzl. Kodierung der Entriegelungshülse;
Verriegelung 2-stufig (Parkstellung),
innere und äußere Gasartsicherung,
eingebautes Prüfventil zum Austausch von
Verschleißteilen ohne Absperrung der Zuleitung,
gasführende Teile aus Metall,

für Einbau in Deckenversorgungseinheiten (DVE) oder
Medienschienen (MS)

Lieferumfang:
Einbausatz, Anschlusssatz, Steckkupplung-VAC,
Entriegelungshülse-VAC, Abdeckkappe

nur Liefern und Gewerk Starkstrom/Med- Technik beistellen bzw. an Lieferanten Gewerk Starkstrom/Med. Technik zusenden
Menge: 18,000 St

### Bereich 02 2. Bauabschnitt

#### Titel 02.01 Rohrleitungen und Zubehör

##### Abschnitt 02.01.01 Med.Gas-Rohranlagen

**Ausführungsbeschreibung 6 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
Ebene 10 3,90 m

**Ausführungsbeschreibung 7 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

*Hinweis: Spezial-Kupferrohr in Sonderqualität*
Medizinische Gase und Druckluft- Verteilernetz

Als Verteilerleitungen wird Spezial-Kupferrohr
in Sonderqualität verwendet, für erhöhte
Anforderungen an medizinische Gasversorgungsanlagen. Die Verbindungselemente und Formteile sind ebenfalls aus Kupfer in Sonderqualität.

Nahtloses Kupferrohr für medizinische Gase und Vakuum
gemäß DIN EN 13348.

Nahtlos gezogen, innen spezialentfettet mit folgenden fortlaufenden Prägungen:

- Rohrabmessung
- Fertigungsquartal/Jahr, Hersteller, Rohr mit Sonderprüfverfahren geprüft auf
- Dichtigkeit
- Materialhomogenität
- Rissfreiheit mittels Wirbelstromprüfung nach EN 1971.

Die Rohre weisen eine blanke nicht oxydierte Oberfläche auf. Auf Anforderung wird die Werksbescheinigung
nach EN 10204 vorgelegt.
Rohr für Transport und Lagerung mit Kunststoffkappen gegen Verschmutzungen geschützt.

Leistungsumfang:
Rohr mit Lötfittingen, Lötmaterial, Hartlötung erfolgt unter Schutzgas mit allen erforderlichen
Befestigungselementen zur direkten Montage an Decken aus Stahlbeton, Wänden aus Stahlbeton, Mauerwerk oder Trockenbau oder an zu liefernden Trägersystemen.
Mit Klebeschildern Mediumsbezeichnung

**02.01.01.001 Rohr Kupferrohr Gas medizinisch AD 8mm WD 1mm Löten**
*** EP-Aufgliederung gefordert
*** Bezugsbeschreibung
STLB-Bau 2024-10 042
Rohrleitung aus Kupferrohr DIN EN 13348, für medizinische Gase geeignet, in Stangen, Außendurchmesser 8 mm, Wanddicke 1 mm, Verbindung durch Löten nach DVGW GW 2, einschl. Schweiß- bzw. Löt- und Dichtungsmittel, sowie Herstellen der Verbindungen, Form- und Verbindungsstücke werden gesondert vergütet, Rohrbefestigungen werden gesondert vergütet, Verlegung in Gebäuden, Arbeitshöhe des Montageortes über 3,5 bis 5,5 m über der Standfläche des hierfür erforderlichen Gerüstes, Gerüst wird gesondert vergütet.
Menge: 2,000 m

**02.01.01.002 Wie vor, jedoch Außendurchmesser 10 mm;**
*** EP-Aufgliederung gefordert
*** wie Position 02.01.01.001
STLB-Bau 2024-10 042
Außendurchmesser 10 mm
Menge: 2,000 m

**02.01.01.003 Wie vor, jedoch Außendurchmesser 12 mm;**
*** EP-Aufgliederung gefordert
*** wie Position 02.01.01.001
STLB-Bau 2024-10 042
Außendurchmesser 12 mm
Menge: 2,000 m

**02.01.01.004 Wie vor, jedoch Außendurchmesser 15 mm;**
*** EP-Aufgliederung gefordert
*** wie Position 02.01.01.001
STLB-Bau 2024-10 042
Außendurchmesser 15 mm
Menge: 40,000 m

**02.01.01.005 Wie vor, jedoch Außendurchmesser 18 mm;**
*** EP-Aufgliederung gefordert
*** wie Position 02.01.01.001
STLB-Bau 2024-10 042
Außendurchmesser 18 mm
Menge: 30,000 m

**02.01.01.006 Wie vor, jedoch Außendurchmesser 22 mm;**
*** EP-Aufgliederung gefordert
*** wie Position 02.01.01.001
STLB-Bau 2024-10 042
Außendurchmesser 22 mm
Menge: 2,000 m

**02.01.01.007 Wie vor, jedoch Außendurchmesser 28 mm;**
*** EP-Aufgliederung gefordert
*** wie Position 02.01.01.001
STLB-Bau 2024-10 042
Außendurchmesser 28 mm
Menge: 5,000 m

**02.01.01.008 Wie vor, jedoch Außendurchmesser 35 mm;**
*** EP-Aufgliederung gefordert
*** wie Position 02.01.01.001
STLB-Bau 2024-10 042
Außendurchmesser 35 mm
Menge: 5,000 m

**02.01.01.009 Bogen 90Grad Kupfer Gas medizinisch AD 8mm**
*** EP-Aufgliederung gefordert
*** Bezugsbeschreibung
STLB-Bau 2024-10 042
Bogen 90 Grad, aus Kupfer, für Rohrleitung aus Kupferrohr DIN EN 13348, für medizinische Gase, Außendurchmesser 8 mm.
Menge: 1,000 St

**02.01.01.010 Wie vor, jedoch Außendurchmesser 10 mm;**
*** EP-Aufgliederung gefordert
*** wie Position 02.01.01.009
STLB-Bau 2024-10 042
Außendurchmesser 10 mm
Menge: 1,000 St

**02.01.01.011 Wie vor, jedoch Außendurchmesser 12 mm;**
*** EP-Aufgliederung gefordert
*** wie Position 02.01.01.009
STLB-Bau 2024-10 042
Außendurchmesser 12 mm
Menge: 1,000 St

**02.01.01.012 Wie vor, jedoch Außendurchmesser 15 mm;**
*** EP-Aufgliederung gefordert
*** wie Position 02.01.01.009
STLB-Bau 2024-10 042
Außendurchmesser 15 mm
Menge: 40,000 St

**02.01.01.013 Wie vor, jedoch Außendurchmesser 18 mm;**
*** EP-Aufgliederung gefordert
*** wie Position 02.01.01.009
STLB-Bau 2024-10 042
Außendurchmesser 18 mm
Menge: 15,000 St

**02.01.01.014 Wie vor, jedoch Außendurchmesser 22 mm;**
*** EP-Aufgliederung gefordert
*** wie Position 02.01.01.009
STLB-Bau 2024-10 042
Außendurchmesser 22 mm
Menge: 2,000 St

**02.01.01.015 Wie vor, jedoch Außendurchmesser 28 mm;**
*** EP-Aufgliederung gefordert
*** wie Position 02.01.01.009
STLB-Bau 2024-10 042
Außendurchmesser 28 mm
Menge: 2,000 St

**02.01.01.016 Wie vor, jedoch Außendurchmesser 35 mm;**
*** EP-Aufgliederung gefordert
*** wie Position 02.01.01.009
STLB-Bau 2024-10 042
Außendurchmesser 35 mm
Menge: 2,000 St

**02.01.01.017 T-Stück Kupfer Gas medizinisch AD 8mm**
*** EP-Aufgliederung gefordert
*** Bezugsbeschreibung
STLB-Bau 2024-10 042
T-Stück aus Kupfer, für Rohrleitung aus Kupferrohr DIN EN 13348, für medizinische Gase, Außendurchmesser 8 mm.
Menge: 1,000 St

**02.01.01.018 Wie vor, jedoch Außendurchmesser 15 mm;**
*** EP-Aufgliederung gefordert
*** wie Position 02.01.01.017
STLB-Bau 2024-10 042
Außendurchmesser 15 mm
Menge: 5,000 St

**02.01.01.019 Wie vor, jedoch T-Stück, Abgang reduziert; Außendurchmesser 20 mm; 2. Durchmesser 15 mm;**
*** EP-Aufgliederung gefordert
*** wie Position 02.01.01.017
STLB-Bau 2024-10 042
T-Stück, Abgang reduziert
Außendurchmesser 20 mm
2. Durchmesser 15 mm
Menge: 3,000 St

**02.01.01.020 Wie vor, jedoch Außendurchmesser 18 mm;**
*** EP-Aufgliederung gefordert
*** wie Position 02.01.01.017
STLB-Bau 2024-10 042
Außendurchmesser 18 mm
Menge: 2,000 St

**02.01.01.021 Wie vor, jedoch Außendurchmesser 22 mm;**
*** EP-Aufgliederung gefordert
*** wie Position 02.01.01.017
STLB-Bau 2024-10 042
Außendurchmesser 22 mm
Menge: 2,000 St

**02.01.01.022 Wie vor, jedoch Außendurchmesser 28 mm;**
*** EP-Aufgliederung gefordert
*** wie Position 02.01.01.017
STLB-Bau 2024-10 042
Außendurchmesser 28 mm
Menge: 2,000 St

**02.01.01.023 Wie vor, jedoch T-Stück, Abgang reduziert; Außendurchmesser 28 mm; 2. Durchmesser 15 mm;**
*** EP-Aufgliederung gefordert
*** wie Position 02.01.01.017
STLB-Bau 2024-10 042
T-Stück, Abgang reduziert
Außendurchmesser 28 mm
2. Durchmesser 15 mm
Menge: 2,000 St

**02.01.01.024 Wie vor, jedoch T-Stück, Abgang reduziert; Außendurchmesser 28 mm; 2. Durchmesser 22 mm;**
*** EP-Aufgliederung gefordert
*** wie Position 02.01.01.017
STLB-Bau 2024-10 042
T-Stück, Abgang reduziert
Außendurchmesser 28 mm
2. Durchmesser 22 mm
Menge: 2,000 St

**02.01.01.025 Wie vor, jedoch Außendurchmesser 35 mm;**
*** EP-Aufgliederung gefordert
*** wie Position 02.01.01.017
STLB-Bau 2024-10 042
Außendurchmesser 35 mm
Menge: 2,000 St

**02.01.01.026 Wie vor, jedoch T-Stück, Abgang reduziert; Außendurchmesser 35 mm; 2. Durchmesser 22 mm;**
*** EP-Aufgliederung gefordert
*** wie Position 02.01.01.017
STLB-Bau 2024-10 042
T-Stück, Abgang reduziert
Außendurchmesser 35 mm
2. Durchmesser 22 mm
Menge: 2,000 St

**02.01.01.027 Reduziermuffe Kupfer Gas medizinisch AD 8mm x 6mm**
*** EP-Aufgliederung gefordert
*** Bezugsbeschreibung
STLB-Bau 2024-10 042
Reduziermuffe aus Kupfer, für Rohrleitung aus Kupferrohr DIN EN 13348, für medizinische Gase, Außendurchmesser 8 mm, 2. Durchmesser 6 mm.
Menge: 1,000 St

**02.01.01.028 Wie vor, jedoch Außendurchmesser 10 mm; 2. Durchmesser 8 mm;**
*** EP-Aufgliederung gefordert
*** wie Position 02.01.01.027
STLB-Bau 2024-10 042
Außendurchmesser 10 mm
2. Durchmesser 8 mm
Menge: 1,000 St

**02.01.01.029 Wie vor, jedoch Außendurchmesser 12 mm; 2. Durchmesser 10 mm;**
*** EP-Aufgliederung gefordert
*** wie Position 02.01.01.027
STLB-Bau 2024-10 042
Außendurchmesser 12 mm
2. Durchmesser 10 mm
Menge: 1,000 St

**02.01.01.030 Wie vor, jedoch Außendurchmesser 15 mm; 2. Durchmesser 12 mm;**
*** EP-Aufgliederung gefordert
*** wie Position 02.01.01.027
STLB-Bau 2024-10 042
Außendurchmesser 15 mm
2. Durchmesser 12 mm
Menge: 1,000 St

**02.01.01.031 Wie vor, jedoch Außendurchmesser 18 mm; 2. Durchmesser 15 mm;**
*** EP-Aufgliederung gefordert
*** wie Position 02.01.01.027
STLB-Bau 2024-10 042
Außendurchmesser 18 mm
2. Durchmesser 15 mm
Menge: 2,000 St

**02.01.01.032 Wie vor, jedoch Außendurchmesser 22 mm; 2. Durchmesser 18 mm;**
*** EP-Aufgliederung gefordert
*** wie Position 02.01.01.027
STLB-Bau 2024-10 042
Außendurchmesser 22 mm
2. Durchmesser 18 mm
Menge: 2,000 St

**02.01.01.033 Wie vor, jedoch Außendurchmesser 28 mm; 2. Durchmesser 22 mm;**
*** EP-Aufgliederung gefordert
*** wie Position 02.01.01.027
STLB-Bau 2024-10 042
Außendurchmesser 28 mm
2. Durchmesser 22 mm
Menge: 2,000 St

**02.01.01.034 Wie vor, jedoch Außendurchmesser 35 mm; 2. Durchmesser 28 mm;**
*** EP-Aufgliederung gefordert
*** wie Position 02.01.01.027
STLB-Bau 2024-10 042
Außendurchmesser 35 mm
2. Durchmesser 28 mm
Menge: 2,000 St

**02.01.01.035 Kappe Kupfer Gas medizinisch AD 8mm**
*** EP-Aufgliederung gefordert
*** Bezugsbeschreibung
STLB-Bau 2024-10 042
Kappe aus Kupfer, für Rohrleitung aus Kupferrohr DIN EN 13348, für medizinische Gase, Außendurchmesser 8 mm.
Menge: 1,000 St

**02.01.01.036 Wie vor, jedoch Außendurchmesser 10 mm;**
*** EP-Aufgliederung gefordert
*** wie Position 02.01.01.035
STLB-Bau 2024-10 042
Außendurchmesser 10 mm
Menge: 1,000 St

**02.01.01.037 Wie vor, jedoch Außendurchmesser 12 mm;**
*** EP-Aufgliederung gefordert
*** wie Position 02.01.01.035
STLB-Bau 2024-10 042
Außendurchmesser 12 mm
Menge: 1,000 St

**02.01.01.038 Wie vor, jedoch Außendurchmesser 15 mm;**
*** EP-Aufgliederung gefordert
*** wie Position 02.01.01.035
STLB-Bau 2024-10 042
Außendurchmesser 15 mm
Menge: 1,000 St

**02.01.01.039 Wie vor, jedoch Außendurchmesser 18 mm;**
*** EP-Aufgliederung gefordert
*** wie Position 02.01.01.035
STLB-Bau 2024-10 042
Außendurchmesser 18 mm
Menge: 1,000 St

**02.01.01.040 Wie vor, jedoch Außendurchmesser 22 mm;**
*** EP-Aufgliederung gefordert
*** wie Position 02.01.01.035
STLB-Bau 2024-10 042
Außendurchmesser 22 mm
Menge: 1,000 St

**02.01.01.041 Wie vor, jedoch Außendurchmesser 28 mm;**
*** EP-Aufgliederung gefordert
*** wie Position 02.01.01.035
STLB-Bau 2024-10 042
Außendurchmesser 28 mm
Menge: 1,000 St

**02.01.01.042 Wie vor, jedoch Außendurchmesser 35 mm;**
*** EP-Aufgliederung gefordert
*** wie Position 02.01.01.035
STLB-Bau 2024-10 042
Außendurchmesser 35 mm
Menge: 1,000 St

**02.01.01.043 Rohraufhängung Stahl verz L bis 0,5m DN10**
*** EP-Aufgliederung gefordert
*** Bezugsbeschreibung
STLB-Bau 2024-10 042
Rohraufhängung, aus verzinktem Stahl, mit schalldämmenden Einlagen, Anforderungen entsprechend DIN 4109-1, Länge Aufhängung bis 0,5 m, Befestigung an Metallkonstruktion, Befestigungsuntergrund Beton, Rohr aus Kupfer, DN 10.
Menge: 1,000 St

**02.01.01.044 Wie vor, jedoch DN 12;**
*** EP-Aufgliederung gefordert
*** wie Position 02.01.01.043
STLB-Bau 2024-10 042
DN 12
Menge: 1,000 St

**02.01.01.045 Wie vor, jedoch DN 15;**
*** EP-Aufgliederung gefordert
*** wie Position 02.01.01.043
STLB-Bau 2024-10 042
DN 15
Menge: 40,000 St

**02.01.01.046 Wie vor, jedoch DN 20;**
*** EP-Aufgliederung gefordert
*** wie Position 02.01.01.043
STLB-Bau 2024-10 042
DN 20
Menge: 20,000 St

**02.01.01.047 Wie vor, jedoch DN 25;**
*** EP-Aufgliederung gefordert
*** wie Position 02.01.01.043
STLB-Bau 2024-10 042
DN 25
Menge: 1,000 St

**02.01.01.048 Wie vor, jedoch DN 32;**
*** EP-Aufgliederung gefordert
*** wie Position 02.01.01.043
STLB-Bau 2024-10 042
DN 32
Menge: 1,000 St

**02.01.01.049 Rohraufhängung Stahl verz L 0,5-1m DN8**
*** EP-Aufgliederung gefordert
*** Bezugsbeschreibung
STLB-Bau 2024-10 042
Rohraufhängung, aus verzinktem Stahl, mit schalldämmenden Einlagen, Anforderungen entsprechend DIN 4109-1, Länge Aufhängung über 0,5 bis 1 m, Befestigung an Metallkonstruktion, Befestigungsuntergrund Beton, Rohr aus Kupfer, DN 8.
Menge: 1,000 St

**02.01.01.050 Wie vor, jedoch DN 15;**
*** EP-Aufgliederung gefordert
*** wie Position 02.01.01.049
STLB-Bau 2024-10 042
DN 15
Menge: 5,000 St

**02.01.01.051 Wie vor, jedoch DN 20;**
*** EP-Aufgliederung gefordert
*** wie Position 02.01.01.049
STLB-Bau 2024-10 042
DN 20
Menge: 5,000 St

**02.01.01.052 Wie vor, jedoch DN 25;**
*** EP-Aufgliederung gefordert
*** wie Position 02.01.01.049
STLB-Bau 2024-10 042
DN 25
Menge: 2,000 St

**02.01.01.053 Wie vor, jedoch DN 32;**
*** EP-Aufgliederung gefordert
*** wie Position 02.01.01.049
STLB-Bau 2024-10 042
DN 32
Menge: 2,000 St

**02.01.01.054 Anschluss an bauseits gelieferte Versorgungsschiene**
Anschluss an bauseits gelieferte Versorgungsschienen an die Med.Gasleitungen
1 - 2 Gasarten.
Anschluss erfolgt aus Trockenbauwand in Medienanschlussfeld der Schiene.
Es ist der Preis je Medium zu bilden.
Menge: 20,000 St

**02.01.01.055 Zulage Trasseinstallation unter beengten Verhältnissen**
Zulage Trasseninstallation unter beengten Verhältnissen in Bestandsinstallationen

Installationsarbeiten erschwert durch vorhandene Installationen fremder Gewerke sowie Installation durch Deckenöffnungen (Leuchten, Revi-Öffnungen, Senk-Schiebedecken etc.)

Die Position ist als Zulage zu kalkulieren je Medienrohr.
Menge: 1,000 m

**Ausführungsbeschreibung 8 Trassenoptimierung**
*Trassenoptimierung*

**02.01.01.056 Optimierung von Rohrleitungsabhängungen**
Optimierung von Rohrleitungsabhängungen

und Wandauslegern im hochinstallierten Bereich

Zur Trassenoptimierung in hochinstallierten Bereichen mit geringen Freiräumen zwischen den Trassenführungen der verschiedenen Gewerke sind an bereits montierten Rohrleitungen die Positionen der Abhängungen so aufeinander anzupassen, dass die Montageanforderungen der Gewerke insbesondere aus brandschutztechnischer Sicht eingehalten werden können. Die Arbeiten sind unter beengten Platzverhältnissen auszuführen.

Dazu sind folgende Arbeitsschritte zu berücksichtigen:
- Demontage von bis zu 3 Abhängern / Auslegern
 je Optimierungspunkt
- Entfernen der Montagebolzen / Verschließen der
 Dübellöcher
- Neumontage von bis zu 3 Abhängern / Auslegern je
 Optimierungspunkt

Diese Arbeiten sind vor der Ausführung dem Bauherrn bzw. der Objektüberwachung anzuzeigen und die Ausführung freigeben zu lassen.
Menge: 1,000 St

**02.01.01.057 Optimierung von Rohrleitungstrassen**
Optimierung von Rohrleitungstrassen

im hochinstallierten Bereich

Zur Trassenoptimierung in hochinstallierten Bereichen mit geringen Freiräumen zwischen den Trassenführungen der verschiedenen Gewerke sind bereits montierten Rohrleitungen (DN10 bis DN15) und deren Abhängungen so aufeinander anzupassen, dass die Montageanforderungen der Gewerke insbesondere aus brandschutztechnischer Sicht eingehalten werden können. Die Arbeiten sind unter beengten Platzverhältnissen auszuführen.

Dazu sind folgende Arbeitsschritte zu berücksichtigen:
- Demontage von bis zu 6 m Rohrleitung mit Abhängern /
 Auslegern je Optimierungspunkt
- Entfernen der Montagebolzen / Verschließen der
 Dübellöcher
- Neumontage von bis zu 6 m Rohrleitung mit Abhängern /
 Auslegern je Optimierungspunkt

Diese Arbeiten sind vor der Ausführung dem Bauherrn bzw. der Objektüberwachung anzuzeigen und die Ausführung freigeben zu lassen.
Menge: 1,000 St

##### Abschnitt 02.01.02 Brandschutzdämmung Mediz. Gase

**Ausführungsbeschreibung 4 Kalkulationshinweis Montagehöhen**
*Kalkulationshinweis Montagehöhen*
Kalkulationshinweis Montagehöhen

die Montagehöhen der im nachfolgenden Abschnitt aufgeführten Installationen einschl. aller Formstücke überschreiten Standardmontagehöhe von 3,5m (vergleiche VOB Teil C).

Auf den vorgehaltenen Rüstungen (z. B. Raumgerüsten etc.), unter Berücksichtigung der sich zwangsläufig
ergebenden Bezugspunkte für Hauptauflager
und Befestigungen sowie dem Rohbau werden die Standardmontagehöhe von 3,5m (vergleiche VOB Teil C) überschritten. Für folgende Montagehöhen sind Gerüste, genügend groß, aufzustellen und zu unterhalten
(OKRFB bis UKRD):

Raumhöhen im Gebäude.
Ebene 10 3,90

**Ausführungsbeschreibung 5 Kalkulationshinweis Montageabstand**
*Kalkulationshinweis Montageabstand*
Kalkulationshinweis Montageabstand

die Montageabstände der im nachfolgenden Abschnitt aufgeführten Installationen einschl. aller Formstücke entsprechen nicht den Mindestabständen nach DIN 4140.

In den nachfolgenden Positionen ist bis zu 50% eine
Unterschreitung von Mindestabständen zwischen den parallel verlaufenden und punktuell massiver kreuzenden Installationen sowie auch baulicher Abstandsflächen im Rohrverlauf zu rechnen.
Der Abstand der fertigen Dämmungsoberfläche zur parallelen Einengung kann bis gegen 0 cm gehen.

*Hinweis: Hinweis*
Hinweis

Sämtliche Brandschutzarbeiten sind
durch eine Fachfirma mit der entsprechenden
Zertifizierung zum angebotenen Schottungssystem
durchzuführen. Jede Durchführung ist
zu kennzeichnen mit Zulassungsnummer des Schottes,
und der ausführenden Firma

**02.01.02.001 Brandschutzabschottung Rohr Kupfer R90 AD 15mm Wand**
Brandschutzabschottung von Rohrleitung aus Kupferrohr, mit allgemeinem bauaufsichtlichen Prüfzeugnis/allgemeiner bauaufsichtlicher Zulassung, Feuerwiderstandsklasse R 90 DIN 4102-11,
Rohrleitung ohne Dämmung,
Rohraußendurchmesser 15 mm,
Dämmung aus Steinwolle, Baustoffklasse DIN 4102-(nichtbrennbar),
Verlegung im Gebäude,
Wändeaus Stahlbeton, Mauerwerk oder Trennwand in Ständerbauart,
Wandstärke Dicke bis 250 mm,
runder Durchbruch ohne Hüllrohr,
freier Ringspalt im Durchbruch bis 15 mm,
Spalt füllen mit Brandschutzmörtel.
Menge: 10,000 St

##### Abschnitt 02.01.03 Kontroll- und Absperrarmaturen

*Hinweis: Bereichskontrolleinheit*
Bereichskontrolleinheit

gem. DIN EN ISO 7396-1 mit
Notöffnungsvorrichtung, zur Absperrung,
Überwachung und Wartung von Teilbereichen
einer zentralen Versorgungsanlage für
medizinische Gase,
für Unterputzmontage.
für Sauerstoff, Druckluft 5 bar und Vakuum,.

bestehend aus folgenden Komponenten:

Ventilkasten-Unterteil
aus nichtrostendem Stahl, für alle Trockenbau-Wandsysteme,
oder Einbau in Mauerwerk mit F90 Funktion
mit Befestigungen zur Aufnahme
der Ventil- bzw. Kontrollblöcke sowie
Druckminderereinbausätzen,
mit Rohr und Kabeldurchführungen.
mit Schutzdeckel.

Ventilblock Druckgase
bestehend aus einem Block für die medizinische Gase
Sauerstoff, Druckluft 5 bar und Vakuum
mit 2 Rohranschlüssen,
mit Kugelhahn,
mit Noteinspeiseanschluss gem. DIN EN ISO 7396-1.

Wartungsarbeiten, durchführbar ohne Demontage des
Ventilblock aus dem Rohrleitungssystem .
Ein- und Ausgang von oben.
Rohranschluss über Lötverschraubungen.
Anschluss für Kontaktmanometer.

Technische Daten:
Druckgase: Sauerstoff, Druckluft
Nennweite: DN 15
Anschluss: Cu-Rohr 18 x 1
Nenndruck: 5 bar

Druckgase: Druckluft
Nennweite: DN 15
Anschluss: Cu-Rohr 18 x 1
Nenndruck: 5 bar

Druckgas: Vakuum
Nennweite: DN 22
Anschluss: Cu-Rohr 22 x 1
Nenndruck: 5 bar

Kontaktmanometer
bestehend aus Sicherheitsmanometer mit
integrierten Kontakten zur
DIN EN ISO 7396-1 gemäßen Meldung von
Betriebsdruckabweichungen an Warngeräte.

Technische Daten:
Anzeigebereich: 0 bis 16 bar
Durchmesser: 50 mm
Anschluss: G ¼
Kontakte:

Schaltpunkte: 4 bar / 6 bar oder
Schaltpunkte: 6.4 / 9.6 bar oder

Genauigkeit: ± 4% vom Einstellwert

Kontaktspannung: 1.5 - 24 V AC/DC
Kontaktstrom: 5 - 50 mA

Frontplatte
zur Abdeckung der zwei Einbauöffnungen des
Ventilkastenoberteiles mit Frontplatte.

Kabel zum Anschluss an Frontplatte,

Baugruppe Notfall
"Notfallsignal" gem. DIN EN ISO 7396-1 für
Sauerstoff, Druckluft 5 bar und Vakumm.
Ausführung:
Auslösung des optischen (LED) und akustischen
Alarms (Summer) für zwei Gase durch
externe Kontaktgeber oder Kontaktmanometer.
Seperate Auswertung und Alarmierung für
Betriebsdruck "Tief" / "OK" / "Hoch".

Bei Auslösung des Alarmes erfolgt Meldung Standardsignale.
Unterdrückung des akustischen Signals für ca.
15 Minuten bei gleichzeitigem Übergang der LED-
Leuchtanzeige von Blinklicht in Stetiglicht
bei Betätigung der kombinierten Quittung/TestTaste.
Gleiche Taste dient dem Funktionstest der
optischen und akustischen Signale.
Zur permanenten Alarmunterdrückung dient ein,
nur durch Servicepersonal zugänglicher Taster,
Rückstellung erfolgt automatisch.
Optische und akustische Signale sowie die
Quittung/Test Tasten auf der Frontplatte die über Kabel angeschlossen werden.

Ventilkasten, bestückt mit .:
- 2-poliger Federklemme für Versorgungsspannung,
- 5 x 3-poliger Federklemme für Kontaktgeber bzw.
Kontaktmanometeranschluss (3-polig),
- 5 Flachkabelanschlüsse für Frontplattensets,
- 2 Steckbrücken zur Deaktivierung von  Alarmkreisen,

Technische Daten:

Versorgungsspannung: 24 V AC +15%/-20%
24 V DC +25%/-20%
max. Stromaufnahme
bei 24 V AC: 35 mA / 15 W
bei 24 V DC: 30 mA / 15 W

Ventilkasten-Oberteil
aus schwerentflammbarem Kunststoff,
bestehend aus Abdeckrahmen und Tür,
Abdeckrahmen mit verdeckten Hinterlüftungsschlitzen zur Belüftung des Ventilkasten-Innenraumes
gem. UVV Sauerstoff,
mit Einbauplätzen für 2 Frontplatten
zur Aufnahme von Manometern und dem
Warnsystem,
Tür ausgestattet mit Sicherheitsschloss und wiederverwendbarer
Notöffnung, wiederverschließbar nur mit Universalschlüssel,
Türöffnungswinkel >180°
inkl. Kennzeichnungsblatt zur Dokumentation der
vom Ventilkasten kontrollierten Räume
und Gasentnahmestellen.

für nachstehende Bestückungsvarianten:

**02.01.03.001 Bereichskontrolleinheit 5-fach**
Bereichskontrolleinheit 5-fach
Bereichskontrolleinheit mit Notfallsignalen
und Noteinspeisung gem. DIN EN ISO 7396-1

bestehend aus folgenden Bauteilen:
1 x BKE-Ventilkastenunterteil
2 x BKE-Ventilgruppe 02 DN 15
2 x BKE-Ventilgruppe Air DN 15
1 x BKE-Ventilgruppe Vac DN 15
1 x BKE-Anzeigeeinheit 5-fach
1 x BKE-Ventilkastenoberteil
2 x BKE-Relaismodul
Menge: 2,000 St

**02.01.03.002 Elektroschiene**
Elektroschiene

zur Verkabelung Netzanschluss / Warnmeldung-und
Anschlussleitungen im Ventil- Kontroll- und
Absperrkasten.
Ausführung:
Reihenklemme mit Isolierzwischenwand.
Menge: 2,000 St

**02.01.03.003 Netzteil 30 Watt Elektroschiene**
Netzteil 30 Watt Elektroschiene

zur Versorgung von Elektronikbaugruppen mit
Versorgungsspannung.
Ausführung:
Netzteil mit Primärseitiger Sicherung,
fest montierten Schraubklemmen für 230V Eingang
(P, PE, N) und 24V AC Ausgang.
Schienen- Montagefuß ist leitend und übergibt PE
Potential an die Hutschiene
Technische Daten:
Isolationsklasse: 2
Schutzart: IP20
Primär: 230 V AC
Sicherung: 1,6 A träge
Sekundär: 24 V AC +/- 10%
Nennlast: 35 VA
Menge: 2,000 St

**02.01.03.004 Relaisbaustein**
Relaisbaustein

5-fach zum Einbau in Ventilkästen für die Übergabe von Standardsignalen

1 x an GLT
Menge: 2,000 St

**02.01.03.005 Beschriftung Ventilkasten**
Beschriftung Ventilkasten

Beschriften des Kennzeichnungsblattes für den
zu kontrollierenden Bereich mit Angaben über
Gebäudeteil, Etage, Station, Räume mit den darin
installierten Entnahmestellen und Warnsignalen
sowie Eintragung des Datums der Serviceabnahme.
Menge: 2,000 St

**02.01.03.006 Brandschutzkasette für vor beschriebene**
Brandschutzkasette für vor beschriebene Bereichskontrolleinheit
zum Einbau in Trockenbauwänden
mit einer Dicke von mindestens 125 mm
und einer Feuerwiederstandsklasse F90,

bestehend aus Brandschutzplatten,
mit Brandschutzrohrdurchführung,
aus Mineralwollle,
mit Kabeldurchführungen,
im Brandfall aufschäumen,
einschl. Befestigungsmaterial.
Menge: 2,000 St

**02.01.03.007 Unterkonstruktion**
Unterkonstruktion

zur Montage von Ventil-, Kontroll- und Absperrkästen
in Leichtbauwänden, einschl. Einhausung der Bereichskontrolleinheit
mit F90 Funktion.
Menge: 2,000 St

**02.01.03.008 Ausschnitte in Trockenbau**
Ausschnitte herstellen

für den Einbau der Kontroll - u. Absperrkästen in Trockenbauwänden, Abmessung  gemäß angebotenen Fabrikat,

Verschliessen der Restöffnungen.
Menge: 2,000 St

**02.01.03.009 Kugelhahn G 3/8 - 12x1**
Kugelhahn G 3/8 - 12x1

Kugelhahn mit Außengewinden und flachdichtenden
Lötverschraubungen, Ventilkörper-Stirnseiten
mit Nut zur Aufnahme des O-Ringes, in öl- und
fettfreier Ausführung, geeignet für medizinische
Gase, Knebel mit Sicherung gegen unbefugtes Betätigen,
gekennzeichnet nach DIN EN 19, verpackt in Plastikbeutel.

Technische Daten:

Kugel: mit vollem Durchgang
Dichtschalen: PTFE, doppelseitig
dichtend
Knebel: Druckguss, lackiert
Anschluss: Lötverschraubungen
G 3/8 - 12x1
O-Ring: FPM
Nenndurchmesser: DN 10
Nenndruck: 16 bar
Temperaturbereich: 0° - 60° C
Menge: 1,000 St

**02.01.03.010 Kugelhahn G 1/2 - 15x1**
Kugelhahn G 1/2 - 15x1

Leistung ansonsten wie zuletzt in vollem Wortlaut Position 02.01.03.009 beschrieben
Menge: 11,000 St

**02.01.03.011 Kugelhahn G 3/4 - 22x1**
Kugelhahn G 3/4 - 22x1

Leistung ansonsten wie zuletzt in vollem Wortlaut Position 02.01.03.009 beschrieben
Menge: 1,000 St

**02.01.03.012 Kugelhahn G 1 - 28x1,5**
Kugelhahn G 1 - 28x1,5

Leistung ansonsten wie zuletzt in vollem Wortlaut Position 02.01.03.009 beschrieben
Menge: 1,000 St

**02.01.03.013 Kugelhahn G 1 1/4 - 35x1,5**
Kugelhahn G 1 1/4 - 35x1,5

Leistung ansonsten wie zuletzt in vollem Wortlaut beschrieben
Menge: 1,000 St

##### Abschnitt 02.01.04 Med. Gas-Entnahmestellen

**02.01.04.001 Entnahmestelle - O2 MS/DVE**
Entnahmestelle - O2 MS/DVE

Schnellschluß-Steckkupplung DIN EN ISO 9170,
Abmessungen nach DIN 13 260, Teil 2,
zusätzl. Kodierung der Entriegelungshülse;
Verriegelung 2-stufig (Parkstellung),
innere und äußere Gasartsicherung,
eingebautes Prüfventil zum Austausch von
Verschleißteilen ohne Absperrung der Zuleitung,
gasführende Teile aus Metall,

für Einbau in Deckenversorgungseinheiten (DVE) oder
Medienschienen (MS)

Lieferumfang:
Einbausatz, Anschlusssatz, Steckkupplung-O2,
Entriegelungshülse-O2, Abdeckkappe

nur Liefern und Gewerk Starkstrom/Med- Technik beistellen bzw. an Lieferanten Gewerk Starkstrom/Med. Technik zusenden
Menge: 16,000 St

**02.01.04.002 Entnahmestelle - Druckluft 5bar MS/DVE**
Entnahmestelle - Druckluft 5bar MS/DVE

Schnellschluß-Steckkupplung DIN EN ISO 9170,
Abmessungen nach DIN 13 260, Teil 2,
zusätzl. Kodierung der Entriegelungshülse;
Verriegelung 2-stufig (Parkstellung),
innere und äußere Gasartsicherung,
eingebautes Prüfventil zum Austausch von
Verschleißteilen ohne Absperrung der Zuleitung,
gasführende Teile aus Metall,

für Einbau in Deckenversorgungseinheiten (DVE) oder
Medienschienen (MS)

Lieferumfang:
Einbausatz, Anschlusssatz, Steckkupplung-Air5bar,
Entriegelungshülse-Air, Abdeckkappe

nur Liefern und Gewerk Starkstrom/Med- Technik beistellen bzw. an Lieferanten Gewerk Starkstrom/Med. Technik zusenden
Menge: 16,000 St

**02.01.04.003 Entnahmestelle - VAC MS/DVE**
Entnahmestelle - VAC MS/DVE

Schnellschluß-Steckkupplung DIN EN ISO 9170,
Abmessungen nach DIN 13 260, Teil 2,
zusätzl. Kodierung der Entriegelungshülse;
Verriegelung 2-stufig (Parkstellung),
innere und äußere Gasartsicherung,
eingebautes Prüfventil zum Austausch von
Verschleißteilen ohne Absperrung der Zuleitung,
gasführende Teile aus Metall,

für Einbau in Deckenversorgungseinheiten (DVE) oder
Medienschienen (MS)

Lieferumfang:
Einbausatz, Anschlusssatz, Steckkupplung-VAC,
Entriegelungshülse-VAC, Abdeckkappe

nur Liefern und Gewerk Starkstrom/Med- Technik beistellen bzw. an Lieferanten Gewerk Starkstrom/Med. Technik zusenden
Menge: 12,000 St

### Bereich 03 Besondere Leistungen

#### Titel 03.01 Besondere Leistungen

##### Abschnitt 03.01.01 Demontage Rohrleitungen und Kontrolleinheit

*Hinweis: Demontagearbeiten*
Demontagearbeiten

Sämtliche nicht mehr benötigte Med. Gasanlagen sind freizuschalten, zu demontieren und fachgerecht zu entsorgen. Ausnahme bilden die Räume im Anbau sowie ausgewählte Räume, die von der Objektüberwachung angegeben werden.

Alle Einheitspreise beinhalten die Demontage, alle Hilfsmittel für die Demontage und fachgerechte
Entsorgung der Anlagen.

Auf Verlagen des Auftraggebers sind die Entsorgungsnachweise vorzulegen, spätestens jedoch mit Einreichung der Schlussrechung.

Stellplätze für Container sind mit der Objektüberwachung abzustimmen.

Ausführungsbeschreibung

In diesem Leistungsverzeichnis sind die notwendigen Rückbauten bedingt durch die veränderte Nutzung des Haus beschrieben. Vorerst sind nur diese Rückbauten vorzunehmen und anzubieten.

Demontage Medizinische Gasleitungen

In der Ebene 10 ( 1.OG ) sind Rückbauarbeiten wie acu Ausserbetriebnahme von Anbindungen notwendig.

Hierzu werden Teile der Leitungen aufgrund von Grundrissänderung zurückgebaut und entsorgt.

Demontage Bereichskontrolleinheiten

Im uzubauenden Bereich der Ebene 10 ( 1.OG ) sind die montierten Bereichskontrolleinheiten, zu demontiert/zurückzubauen und dem Bauherrn für eine Wiederverwendung zu übergeben.

Auf Grund der Grundrissänderung und der Nutzungsänderung müssen neue Bereichskontrolleinheiten im umzubauenden Bereich installiert werden.

Alle rückzubauenden Materialien gehen in den Eigentum des AN über und sind abzutransportieren und fachgerecht zu entsorgen.
Zur Dokumentation der fachgerechten Entsorgung ist für zu entsorgende Materialien ist auf Verlangen des Bauherrn ein Entsorgungsnachweis der Objektüberwachung zu übergeben.

**03.01.01.001 Rohrleitung Formstück Befest. Armatur Stahl niro bis da=18 x 1 mm abbrechen v.Hand**
Abbruch der Rohrleitung

einschl. der Form- und Verbindungsstücke, Befestigungen und Armaturen, aus Spezial Kupfer, gemäß DIN EN 13348, Nenndurchmesser bis da= 18 x1 mm, im Gebäude, Ausführung in den Ebenen 10 ( 1.OG ), Höhe bis 4 m,
Abbruch von Hand/mit handgeführten Kleingeräten, Ausführung erschütterungsarm DIN 4150, ohne Untergrundbeschädigung, ohne Wasserfreisetzung, aufgenommene Stoffe zur Entsorgung sortieren, sammeln,
entsorgen, Mengenermittlung nach Aufmaß,
Menge: 450,000 m

**03.01.01.002 Rohrleitung Formstück Befest. Armatur Stahl niro von da=18 x 1 mm bis da=35 x 1,5 mm abbrechen v.Hand**
Abbruch der Rohrleitung

einschl. der Form- und Verbindungsstücke, Befestigungen und Armaturen, aus Spezial Kupfer, gemäß DIN EN 13348, Nenndurchmesser von da= 18 x1 mm bis da= 35 x1,5 mm, im Gebäude, Ausführung in den Ebenen 10 ( 1.OG ), Höhe bis 4 m,
Abbruch von Hand/mit handgeführten Kleingeräten, Ausführung erschütterungsarm DIN 4150, ohne Untergrundbeschädigung, ohne Wasserfreisetzung, aufgenommene Stoffe zur Entsorgung sortieren, sammeln,
entsorgen, Mengenermittlung nach Aufmaß,
Menge: 100,000 m

**03.01.01.003 Bereichskontrolleinheit demont. Konsolen Halter Armaturen**
Bereichskontrolleinheit

gem. DIN EN ISO 7396-1, demontieren und zur Wiederverwendung dem Bauherrn übergeben, in Gebäuden, einschl. Demontieren der Konsolen, Halter, Armaturen,Verschraubungen und Anschlussleitungen.
Menge: 5,000 St

**03.01.01.004 Entnahmestelle - UP/AP demont. Konsolen Halter Armaturen**
Entnahmestelle - UP/AP

demontieren und zur Wiederverwendung dem Bauherrn übergeben, in Gebäuden, einschl. Demontieren der Konsolen, Halter, Armaturen,Verschraubungen und Anschlussleitungen.
Menge: 45,000 St

**03.01.01.005 Verschließen von Bestandsabgängen bis da=18 x 1 mm**
Verschließen von Bestandsabgängen

einschl. der Form- und Verbindungsstücke, aus Spezial Kupfer, gemäß DIN EN 13348, für medizinische Gase geeignet, Nenndurchmesser bis da= 18 x1 mm, im Gebäude,
Ausführung in den Ebenen 10 ( 1.OG ),
Verbindung durch Löten nach DVGW GW 2, einschl. Schweiß- bzw. Löt- und Dichtungsmittel, sowie Herstellen der Verbindungen.
Verschließen von Hand/mit handgeführten Kleingeräten, Ausführung erschütterungsarm DIN 4150, ohne Untergrundbeschädigung, ohne Wasserfreisetzung, Mengenermittlung nach Aufmaß,
Arbeitshöhe über 3,5 bis 5,5 m über der Standfläche des hierfür erforderlichen Gerüstes, Gerüst wird gesondert vergütet.
Menge: 4,000 St

**03.01.01.006 Verschließen von Bestandsabgängen da=18 x 1 mm bis da=35 x 1,5 mm**
Verschließen von Bestandsabgängen

einschl. der Form- und Verbindungsstücke, aus Spezial Kupfer, gemäß DIN EN 13348, für medizinische Gase geeignet, Nenndurchmesser von da= 18 x1 mm bis da= 35 x1,5 mm, im Gebäude,
Ausführung in den Ebenen 10 ( 1.OG ),
Verbindung durch Löten nach DVGW GW 2, einschl. Schweiß- bzw. Löt- und Dichtungsmittel, sowie Herstellen der Verbindungen.
Verschließen von Hand/mit handgeführten Kleingeräten, Ausführung erschütterungsarm DIN 4150, ohne Untergrundbeschädigung, ohne Wasserfreisetzung, Mengenermittlung nach Aufmaß,
Arbeitshöhe über 3,5 bis 5,5 m über der Standfläche des hierfür erforderlichen Gerüstes, Gerüst wird gesondert vergütet.
Menge: 4,000 St

##### Abschnitt 03.01.02 Baustelleneinrichtung

**03.01.02.001 Baustelleneinrichtung**
*** Pauschalposition
Baustelleneinrichtung

Aus ablauforganisatorischen Gründen können innerhalb
des Bauwerks keinerlei Lager- und Aufenthaltsbereiche
geschaffen werden.
Somit ist es erforderlich, das jeder Auftragnehmer für
sein Montagepersonal Container bereitstellt.
Für die Lagerung und Sicherung von Materialien hat der
Auftragnehmer durch eigene Container Sorge zu tragen
und notfalls unter Verschluss zu nehmen.
Es steht je Auftragnehmer eine Containerstellfläche zur
Verfügung, Aufstockung ist möglich.
Für eine Aufstockung ist eine Treppe mit Podest
vorzusehen.
Die Treppe ist auch für andere Gewerke nutzbar zu
gestalten.
Weitere Standorte für Bauwagen und Container sowie
Lagerflächen sind vom AN in Eigenregie außerhalb des
Baugeländes zu besorgen.
Evtl. Erschwernisse durch Anlieferung oder die
Entfernung zum Arbeitsplatz sind zu berücksichtigen.

Siehe auch Baustelleneinrichtungsplan

Für diese Leistungen ist für die gesamte Bauzeit ein
Pauschalbetrag zu kalkulieren.
Menge: 1,000 psch

##### Abschnitt 03.01.03 Gerüste

**Ausführungsbeschreibung 9 Hinweis zu Gerüsten**
*Hinweis zu Gerüsten*
Hinweis zu Gerüsten

Sämtliche Gerüste innerhalb des Gebäudes sind vom
Auftragnehmer selbst aufzustellen und zu unterhalten.

Die erforderlichen Schutz- und Arbeitsgerüste sind
entsprechend gültiger Vorschriften,
Unfallverhütungsvorschriften, herzustellen.
Dem Auftragnehmer obliegt die Sicherung der
Gerüste und die Aufsichtspflicht gegenüber
den Gerüstbenutzern.

Unter Berücksichtigung der sich zwangsläufig
ergebenden Bezugspunkte für Hauptauflager
und Befestigungen, sowie der lichten Raumhöhen
sind Gerüste, genügend groß, zu erstellen.

Kosten inklusive der Rücknahme und Demontage.,

**03.01.03.001 Aufbau Abbau fahrbares Gerüst 4Wo Rahmen 0,75kN/m2 L 2 m B 0,6 m 1Lage H 2m**
Aufbauen, Abbauen fahrbares Gerüst DIN 4420-3, DIN EN
12810, einschl. Grundeinsatzzeit (4 Wochen ),
Systemgerüst DIN EN 12810-1 als Rahmengerüst,
Lastklasse 1 (0,75 kN/m2),
Länge Gerüst/-bauteil 2 m,
Breite Gerüst/-bauteil 0,6 m, eine genutzte
Gerüstlage, Höhe der obersten Gerüstlage 2 m, im
Gebäude, Arbeitsfläche bis 5 m2.
Menge: 1,000 St

**03.01.03.002 Verlängerung Vorhaltung Gerüst**
Verlängerung Vorhaltung Gerüst

Nach Ablauf der Vorhaltung seit Beginn der
Montagearbeiten ist die Vorhaltung bis zum Ende aller
Arbeiten in den Bereichen, wo eine Rüstung erforderlich
ist, um jeweils X Woche zu verlängern.
Menge: 1,000 Wo

##### Abschnitt 03.01.04 Bohrarbeiten

**Ausführungsbeschreibung 10 Hinweis Bohrarbeiten**
*Hinweis Bohrarbeiten*
Hinweis Bohrarbeiten
Kernbohr- und Stemmanfragen für nachträglich
herzustellende Durchbrüche und Schlitze bzw.
Kernbohrungen

Jeder nachträglich herzustellende Durchbruch oder
Schlitz bzw. jede Kernbohrung in
Stahlbetonkonstruktionen und tragendem Mauerwerk ist
vor der Ausführung mit dem Tragwerksplaner abzustimmen.
Die Lage der gewünschten Durchbrüche, Schlitze oder
Kernbohrungen sowie die Abmessungen bzw. Durchmesser
sind immer mit eindeutiger Vermaßung auf die
Bauwerksachsen sowie der Angabe von Höhenquoten
(Baunull, bezogen auf OK oder UK Durchbruch bzw. Achse
der Kernbohrung) in Auszugskopien der aktuellen
Schalpläne einzutragen.
Die Kernbohr- und Stemmanfragen werden ausschließlich
über die jeweils verantwortliche Bauleitung eingereicht
und an den Tragwerksplaner weitergeleitet. Hierfür ist
ein bei der Bauleitung vorliegendes Formblatt zu
verwenden.
Nach erfolgter Genehmigung durch die Bauleitung
(Hochbau/Architekt) erteilt der Tragwerksplaner die
Freigabe zur Herstellung von Durchbrüchen, Schlitzen
oder Kernbohrungen aus statischer Sicht, ggf. nach
vorheriger Rücksprache mit dem Prüfingenieur.
Zwecks eindeutiger Zuordnung werden die freigegebenen
Kernbohranfragen auf dem Formblatt durch den
Tragwerksplaner fortlaufend durchnummeriert
Für nachträglich herzustellende Durchbrüche, Schlitze
und Kernbohrungen der TGA-Gewerke obliegt die
Verantwortlichkeit für das Einholen der Freigaben,
sowie für die Veranlassung und Ausführung der
Bauleitung (TGA). Entsprechend obliegt die
Verantwortlichkeit für Kernbohr- und Stemmanfragen
seitens der Hochbau-Gewerke der Bauleitung
(Hochbau/Architekt).

*Hinweis: Kernbohrungen im Stahlbeton mit Absaugung*
Kernbohrungen im Stahlbeton mit Absaugung

in Betonwänden oder -decken,
Wandstärke bis 30 cm.

In die EP sind die Werkzeugbereitstellung und die
Reinigung der Durchbruchstelle sowie das Schliessen der
Durchbrüche nach erfolgter Montage mit einzurechnen.

Der entstandene Bauschutt ist vom Auftragnehmer zu
entsorgen.

**03.01.04.001 Kernbohrung Stahlbeton Durchm. 50-100mm T 25-30cm Geräteeinsatz mgl. nicht schadstoffbelastet**
*** Bezugsbeschreibung
Kernbohrung, Untergrundfläche waagerecht, aus
Stahlbeton, Normalbeton, Bohrdurchmesser über 50 bis
100 mm, Bohrtiefe über 25 bis 30 cm, einschl. Lösen des
Bohrkerns aus dem Gefüge, Wichte des Abbruchstoffes DIN
EN 1991-1-1 25 kN/m3, Arbeitshöhe bis 4 m,
Geräteeinsatz ist möglich, max. Gesamtgewicht bis 5 t,
Ausführung erschütterungsarm DIN 4150, lärmarm,
Lärmpegel max. 80 dB(A), Ausführung innerhalb des
Bauwerks, Ausführung in allen Geschossen,
aufgenommene Stoffe sammeln, ohne Zerkleinerung, im
Behälter des AN lagern, Behältergröße über 0,2 bis 0,5
m3, auf LKW des AN laden, transportieren, entsorgen,
zum Lager/zur Anlage nach Wahl des AN,
Anlage (Bezeichnung/Ort)

vom Bieter einzutragen,
Abfall ist nicht gefährlich, nicht schadstoffbelastet,
Abfallschlüssel nach AVV (Abfallverzeichnis-Verordnung)
170904 gemischte Bau- und Abbruchabfälle,
Vergütung der Entsorgung übernimmt AN.
Menge: 2,000 St

**03.01.04.002 Wie vor, jedoch Bohrdurchmesser über 100 bis 150 mm;**
*** wie Position 03.01.04.001
Wie Position 06.03.0001, jedoch:
Bohrdurchmesser über 100 bis 150 mm
Menge: 2,000 St

**03.01.04.003 Wie vor, jedoch Bohrdurchmesser über 150 bis 200 mm;**
*** wie Position 03.01.04.001
Wie Position 06.03.0001, jedoch:
Bohrdurchmesser über 150 bis 200 mm
Menge: 2,000 St

**03.01.04.004 Betonstahl anschneiden**
Betonstahl anschneiden

(nomineller Stabquerschnitt) bei
einer Einzelquerschnittsfläche größer als 2 cm2 je
Bohrung.
Menge: 1,000 cm2

##### Abschnitt 03.01.05 Kennzeichnungen, Befestigungskontruktionen

**03.01.05.001 Fließrichtungspfeile**
Fließrichtungspfeile

Farbe und Beschriftung nach DIN 2403
mit Bezeichnung Medium
in Farbgebung nach DIN 3381,
aus Kunststoffband, angeklebt auf
Rohrleitungen bzw. Dämmung
mit Kleberauftrag zur dauerhaften Befestigung.

Alle Rohrleitungen sind am Anfangs- und Endpunkt sowie
in Abständen von
max. 25 m und an Abzweigungen mit
Richtungspfeilen und Mediumsbeschriftung
zu kennzeichnen.
Die Richtungspfeile und Beschriftungen sind in
ausreichender Größe vorzusehen.
Menge: 2,000 St

**03.01.05.002 Bezeichnungsschild,**
Bezeichnungsschild,

Farbe und Beschriftung nach DIN 2403
Ausführung nach DIN 825
Beschriftung mehrzeilig,
Schild aus mehrschichtigem Kunststoff
gefräst, Schildträger aus verzinktem Stahlblech,
Acryl- Kunststoffabdeckung,

Höhe :  50 mm,
Breite :100 mm.
Befestigen durch Schrauben, Befestigungsuntergrund
entsprechend der zur Kennzeichnung
vorgesehenenBauteile,
Bei Dämmungen mit Weichschaum
sind entsprechende Tragschalen vorzusehen,

Rohrleitungen,Armaturen, Aggregate, mit und ohne
Dämmung.
Menge: 4,000 St

**03.01.05.003 Bezeichnungsschild für Revisionsöffnungen,**
Bezeichnungsschild für Revisionsöffnungen,

entsprechend vorstehenden Hinweisen.
Farbe und Beschriftung nach DIN 2403
freiwählbar in Absprache mit dem AG,
Ausführung DIN 825,
Beschriftung mehrzeilig,
Schild aus mehrschichtigem Kunststoff,
gefräßt,
Höhe und Breite nach Bedarf
Befestigen durch Kleben.
Menge: 2,000 St

**03.01.05.004 Profilstahlkonstruktion**
Profilstahlkonstruktion

für Stütz-, Hänge-, Trag- und Sonderkonstruktionen,
Konstruktionen für Rohr- und Kanalbefestigungen
mit statischem Nachweis für F30/90,
mit Zinkauflage durch Feuerverzinkung,
größer 64 µm aus vorgefertigten
U-, Winkel- und Kombiprofilen, schall-
und schwingungsentkoppelt.
Abrechnung mit den Einheitsgewichten der
zutreffenden DIN-Normen.

einschl. herstellen der Löcher und zugelassenen
Befestigungsmaterial
Menge: 100,000 kg

**03.01.05.005 Wandkonsolkonstruktion verzinkt**
Wandkonsolenkonstruktion verzinkt

mit und ohne Knoten für Lasten bis 5 kN bei einer
Ausladung bis 500 mm
einschließlich Befestigungsmaterial für Wand
einschließlich Verbindungs- und Versteifungselemente
inkl. der notwendigen Dübelbohrungen
Ausführung mit statischem Nachweis
Abrechnung mit Einheitsgewichten der zutreffenden
DIN-Normen.
Menge: 20,000 kg

##### Abschnitt 03.01.06 Druckproben, Spülung

**03.01.06.001 Spülen der Rohrleitungen in Teilabschnitten**
Spülen des neuen Rohrverteilernetzes,

alle Rohre, während und nach der Montage mit
Stickstoff, in Teilabschnitten
bestehend aus:
-  Anschluss des Inertgases ( N2 >=4.6 )
-  Durchführen von min. 5x Druckwechselspülungen im Leitungssystem
- einschließlich Anfertigung von Protokollen.
Menge: 5,000 St

**03.01.06.002 Spülen der vorhandenen Rohrleitungen in Teilabschnitten**
Spülen des vorhandenen Rohrverteilernetzes,

alle Rohre, während und nach der Montage mit
Stickstoff, in Teilabschnitten
bestehend aus:
-  Anschluss des Inertgases ( N2 >=4.6 )
-  Durchführen von min. 5x Druckwechselspülungen im Leitungssystem
-  einschließlich Anfertigung von Protokollen.
Menge: 5,000 St

**03.01.06.003 Druckprüfung der neu verlegten Rohrleitung in Teilabschnitten**
Dichtheits-/Druckprüfung der neu verlegten Rohrleitung in Teilabschnitten

mit ölfreier Druckluft oder zugel. Schutzgas
Einschl. Ver-/Entsorgung mit Druckluft/Schutzgas
Die Gase stellt der Auftragnehmer über mind.12 Stunden.
Der Prüfdruck beträgt min.das1,2-fache des
Arbeitsdruckes.
Die Ergebnisse der Druck- und Leckratenprüfungen
sind zu protokollieren.

HINWEIS:
Die Durchführung von protokollpflichtigen Druckprüfungen als Teildruckprüfungen von bestimmten
Anlagenteilen/Baugruppen/ Komponenten und als
Gesamtdruckprüfung sind auf Anordnung des Betreibers,
Abteilung Betriebstechnik in Gegenwart eines
Mitarbeiters der Abteilung auszuführen.
Die Abteilung Betriebstechnik ist rechtzeitig
-mindestens
48 Stunden vorab Posteingang in der Abteilung
Betriebstechnik davon schriftlich in Kenntnis zu
setzen.
Menge: 5,000 St

**03.01.06.004 Druckprüfung der vorhendenen Rohrleitung in Teilabschnitten**
Dichtheits-/Druckprüfung der vorhandenen Rohrleitunge in Teilabschnitten

mit ölfreier Druckluft oder zugel. Schutzgas
Einschl. Ver-/Entsorgung mit Druckluft/Schutzgas
Die Gase stellt der Auftragnehmer über mind.12 Stunden.
Der Prüfdruck beträgt min.das1,2-fache des
Arbeitsdruckes.
Die Ergebnisse der Druck- und Leckratenprüfungen
sind zu protokollieren.

HINWEIS:
Die Durchführung von protokollpflichtigen Druckprüfungen als Teildruckprüfungen von bestimmten
Anlagenteilen/Baugruppen/ Komponenten und als
Gesamtdruckprüfung sind auf Anordnung des Betreibers,
Abteilung Betriebstechnik in Gegenwart eines
Mitarbeiters der Abteilung auszuführen.
Die Abteilung Betriebstechnik ist rechtzeitig
-mindestens
48 Stunden vorab Posteingang in der Abteilung
Betriebstechnik davon schriftlich in Kenntnis zu
setzen.
Menge: 5,000 St

**03.01.06.005 Anlage nach der Druckprobe reinigen**
Anlage nach der Druckprobe reinigen,

durch Ausblasen mit ölfreier Druckluft oder
zugel. Schutzgas, einschl. Reinigen der
Armaturen, Filter und Einbauten.
Anlage in Betrieb nehmen und entlüften.
Betriebsbereite Anlage auf Gasart, Gasmenge
und Funktion prüfen.
Menge: 2,000 St

**03.01.06.006 Prüfung der Installationen / Prüfanforderungen nach DIN EN ISO 7396-1**
Prüfung der Installationen / Prüfanforderungen
nach DIN EN ISO 7396-1

Die Prüfungen nach der Fertigstellung der Installation
müssen mit dem Anlagenerrichter ausgeführt werden, in
Anwesenheit einer autorisierten Person, die für die
Prüfung von Rohrleitungssystemen und Erzeugerzentralen für medizinische Gase qualifiziert ist und
die Prüfergebnisse dem Bauherren beglaubigen kann.
Die Autorisierung kann innerhalb eines dem Hersteller
zertifizierten Qualitätssicherungssystemes nach den
jeweiligen Teilen der Serien EN ISO 9000 und EN 46000
oder durch eine Benannte Stelle erteilt werden.
Die Prüfergebnisse mit Einzelheiten über die geprüften
Leitungenund Bereiche müssen Teil der
Bestandsunterlagen an den Bauherrn / die Klinik sein.
Die Prüfanforderungen der DIN EN ISO 7396-1 sind einzuhalten.

Durchführung nachfolgender Prüfungen und Besichtigungen
mit Erstellen von Protokollen (auch Teilprüfungen u.
Teilabnahmen )
nach DIN EN ISO 7396-1 u. a. mit:
-  Prüfung mech. Festigkeit
-  Dichtheitsprüfung RL und Absperrungen
-  RL - Verunreinigungen
-  Prüfung auf Querverbindung u. Verstopfung
-  Aufschriften u. Halterungen
-  Entnahmestellenprüfung und Verbindungsstücke
  auf mech. Funktion, gasartenspezifischer Merkmale
  u. Kennzeichnung
-  Systemausführung
-  Druckentlastungsventile
-  Regel-, Überwachungs- u. Funktionssysteme
-  Spülen mit  jeweiligem Prüfgas
-  Reinheitsprüfung der erzeugten Luft
-  Prüfung der Gasart
Menge: 2,000 St

##### Abschnitt 03.01.07 Rohrdurchführungen Brandschutz

*Hinweis: Hinweis Dämmung und Rohrschotte*
Hinweis Dämmung und Rohrschotte

Die Dämmarbeiten werden ggf. vom Gewerk Isolierung
ausgeführt.

Für die Montage der BS Wand- und Deckendurchführungen sind diese jedoch durch das Gewerk Heizung/Kälte mit auszuführen.

Sämtliche Brandschutzarbeiten sind durch eine Fachfirma mit der entsprechenden Zertifizierung zum angebotenen Schottungssystem durchzuführen. Jede Durchführung ist
zu kennzeichnen mit Zulassungsnummer des Schottes,
und der ausführenden Firma

**Ausführungsbeschreibung 11 Kalkulationshinweis Montageabstand**
*Kalkulationshinweis Montageabstand*
Kalkulationshinweis Montageabstand

die Montageabstände der im nachfolgenden Abschnitt
aufgeführten Installationen einschl. aller Formstücke
entsprechen nicht den Mindestabständen nach DIN 4140.

In den nachfolgenden Positionen ist bis zu 50% eine
Unterschreitung von Mindestabständen zwischen den
parallel verlaufenden und punktuell massiver kreuzenden
Installationen sowie auch baulicher Abstandsflächen im
Rohrverlauf zu rechnen.
Der Abstand der fertigen Dämmungsoberfläche zur
parallelen Einengung kann bis gegen 0 cm gehen.

*Hinweis: Rohrabschottung in Wand/Decke F90*
Rohrabschottung in Wand/Decke F90

für nichtbrennbare Heizungsleitungen
Brandschutzmanschette für Rohr

Brandschutzbandage für die Abschottung nichtbrennbarer
Rohre einschl. Verschliessen des Restspaltes
inkl. aller Klein-, Dichtungs- und
Befestigungsmaterialien
Kennzeichnungsschild pro Durchführung

Rohrschott R 90

- für nichtbrennbare Heizungs- / Kälteleitungen
- in Massivbauteilen und leichten Trennwand
- für Rohrleitungen aus Stahlrohr / Cu-Rohr /
  Edelsrtahlrohr
  ( Abrechnung erfolgt immer auf die Passende bzw.
  nächst größer Rohrschottdimmension )

Erstellung einer Rohrabschottung in eine Kernbohrung
formschlüssig eingepreßt oder bei verbleibenden
Restfugen bzw. Durchbruch vollständig einzumörteln.

Matte ist mit verzinktem Bindedraht auf dem Rohr zu
befestigen.
Die ordnungsgemäße Ausführung hat entspr.
Herstellerangaben zu erfolgen.

**03.01.07.001 Rohrschott R 90, DN 32**
Rohrschott R 90, DN 32

Leistung ansonsten wie vor in vollem
Wortlaut beschrieben
Menge: 2,000 St

##### Abschnitt 03.01.08 Dokumentation, Revisionsunterlagen

**03.01.08.001 Angaben Trockenbau Aussparung**
Angaben Trockenbau

Vom Auftragnehmer sind auf Basis der Montageplanung und der örtlichen Gegebenheiten Aussparungen in Trockenbauwänden anzugeben und mit den am Bau Beteiligten abzustimmen.
Der Eintrag erfolgt in CAD ACAD 2014, Eintrag ebenenweise in Pläne des Architekturbüros, die Vermaßung erfolgt auf Wände (cm/m).
Die Pläne sind eigenverantwortlich beim Architekturbüro bzw. Planplattform abzufordern.

Angaben: - Lage Aussparungen
  in den Grundrissen
        - Dimension Aussparung
        - Vermaßung
        - Schnitte/Details

Eine Planüberarbeitung über alle Ebenen (Montageplanung und Aussparungspläne) infolge der Nichtrealisierbarkeit von Aussparungen aus architektonischen Gründen ist einzukalkulieren und wird nicht gesondert vergütet.

Vorlage der vollständigen Pläne vor Montagebeginn

Die Pläne sind einschl. der zugehörigen Farb- und Zahlenschlüssel in 2 facher Papierausfertigung und digital als pdf und dwg, farbig angelegt, zusammen mit den Montageplänen, einzureichen.
Menge: 3,000 St

**03.01.08.002 Angabe für Trockenbau Revisionsöffnungen**
Angabe für Trockenbau Revisionsöffnungen

Angabe der notwendigen Revisionsöffnungen für Wände und Decken auf Grundlage der Werksplanung Trockenbau für die gesamte Baumaßnahme.

Die Pläne sind einschl. der zugehörigen Farb- und Zahlenschlüssel in 2-facher Papierausfertigung, digital als pdf, farbig angelegt, zusammen mit den Montageplänen, einzureichen
Menge: 1,000 St

**03.01.08.003 Erweiterte Montageplanung / Überarbeitung**
Erweiterte Montageplanung / Überarbeitung

Vom Auftragnehmer sind auf Basis der übergebenen Pläne die Werks- und Montageplanungen auf Grund der Änderungen zum ursprünglichen Planungskonzept zu überarbeiten. Dabei sind die örtlichen Gegebenheiten zu beachten.

Die bereits errichteten Installationen sind in die Montageplanung mit einzubeziehen und einzupflegen.

Die Pläne sind digital als pdf und dwg, als neue Montageplänen einzureichen.
Menge: 1,000 St

**03.01.08.004 Änderung Montageplanung**
Änderung Montageplanung

Auf Grund von Nutzungsanpassungen ist die Montageplanung in Teilbereichen erneut auszuführen. Vorgaben für die Änderungen werden vom Bauherren in Form von Planungsunterlagen zur Verfügung gestellt.

Bei der Kalkulation ist von der Ergänzung / Fortschreibung eines Geschossgrundrissplans in Teilbereichen von ca. 25% auszugehen.

Die Pläne sind  in 2-facher Papierausfertigung und digital als pdf einzureichen.
Menge: 1,000 St

**03.01.08.005 Revisionsunterlagen**
Revisionsunterlagen nach VDI 6026

Bei Fertigstellung der Gesamtanlage, spätestens jedoch
im Rahmen des Probebetriebes, hat der Auftragnehmer die
nachfolgenden Unterlagen an den Auftraggeber zu
übergeben:

Revisionspläne auf Basis der Ausführungspläne oder
Montagepläne, in welche alle im Rahmen der Ausführung
vorgenommenen Änderungen maßstäblich eingetragen sind.
Bei geringfügigen Änderungen ist aus Kostengründen eine
Maßänderung ausreichend. Zu den Bestandsplänen gehören
auch Fließ-, Strang- und Schaltschemata.

Diese Pläne sind in folgender Form zu übergeben:

2 Satz Papierpläne, farbig  nach DIN, in Mappen
geordnet,
2 Satz Fließ- und Schaltschemata farbig nach DIN,

Weiterhin sind folgende Bestandsunterlagen
2-fach, in Mappen geordnet, mit Inhaltsverzeichnis zu
liefern:

- Stromlauf- und Klemmenanschlußpläne, Kabelpläne
  Schaltschrank-Innen- und Außenansicht mit Bezeichnung
  der Bestückung. Zusätzlich ist 1 Satz dieser Pläne in
  einem Planfach im Schaltschrank vorzusehen.

- Anlagen- und Funktionsbeschreibungen, sowie auf die
  eingebauten Geräte abgestimmte Gerätebeschreibungen.

- Kopien behördlicher Prüfbescheinigungen und
  Werksatteste

- Protokolle über alle im Rahmen der Einregulierungsarbeiten durchgeführten Messungen*

- Alle für den sicheren und wirtschaftlichen Betrieb
  erforderlichen Bedienungs- und Wartungsanleitungen,
  detaillierter Wartungsliste.

- Ersatzteilliste für alle in der Anlage eingebauten
  Geräte, die einem Verschleißunterliegen.
  Gerätebezeichnungen in Klartext mit Typs- und
  Typenbezeichnung.

- Vollständige Berechnungsunterlagen

Vorstehende Unterlagen sind in deutscher Sprache zu
liefern, die technischen Angaben haben nach DIN-Norm zu
erfolgen und die Maßeinheiten müssen den deutschen
Vorschriften entsprechen.

Alle  Unterlagen sind als Bestandsunterlagen mit dem
Aufbau und Gliederung analog dem Papierexemplar, 2-fach
digital auf Datenträger beschriftet zu liefern.

und

Dokumentationsunterlagen und aller projekt- und vertragsrelevanter Schriftverkehr sind digital auf dem Dokumentenmanagementsystem des AG (ppm) entsprechend der vorgegebenen Struktur einzustellen.
Menge: 1,000 St

**03.01.08.006 Fließ- und Schaltschemata in Zentralen**
Fließ- und Schaltschemata in Zentralen

Fließ- und Schaltschemata farbig nach DIN in
alterungsbeständiger Ausführung laminiert auf
Blechtafel befestigt für die jeweiligen technischen
Zentralen
Menge: 1,000 St

##### Abschnitt 03.01.09 Stundenlohnleistungen

*Hinweis: Stundenlohnarbeiten*
Stundenlohnarbeiten

Stundenlohnarbeiten dürfen nur mit ausdrücklicher Genehmigung des Bauherren oder der Bauleitung ausgeführt werden.

Die Stundenlohnarbeiten gelten nicht als automatisch beauftragt, diese sind vom Auftraggeber vor Ausführung zu beauftragen!

Die nachfolgend ausgeschriebenen Stundenlohnarbeiten gelten für Unvorhergesehenes bzw. nicht im Preisverzeichnis erfasste Leistungen, sofern diese Leistungen nicht an Hand der vorliegenden Einheitspreise kalkuliert werden können.

Die Beauftragung erfolgt auf Veranlassung des Auftraggebers zum gesonderten Nachweis. Abgerechnet werden die reinen Arbeitszeiten auf der Baustelle. Sofern für beauftragte Arbeiten nur ein Facharbeiter erforderlich ist, erfolgt die Vergütung ausschließlich für diese Person, unabhängig von der Anzahl der durch den Auftragnehmer der Baustelle zugeteilten Handwerker.

Mehrarbeits-, Schmutz-, Gefahren-, und Erschwerniszuschläge werden auf die in den Vorpositionen angebotenen Stundenverrechnungssätze nach den auf das Gewerk anwendbaren tariflichen Vereinbarungen berechnet.

Der Anspruch dieser Zuschläge ist vor Arbeitsbeginn mit dem Auftraggeber abzustimmen. Die für die Zuschlagsberechnung maßgeblichen tariflichen Vereinbarungen sind dem Auftraggeber spätestens mit der Rechnung über die betroffenen Arbeiten zur Verfügung zu stellen.

Zur Verrechnung kommen nur die tatsächlich
geleisteten Arbeitsstunden.
Die im Leistungsverzeichnis angegebene Zahl
von Stunden ist unverbindlich,
§2 Abs. 3 VOB, Teil B, kommt nicht zur An-
wendung.

**03.01.09.001 Helfer oder Lehrling**
Menge: 10,000 Std.

**03.01.09.002 Monteur**
Menge: 10,000 Std.

**03.01.09.003 Obermonteur**
Menge: 10,000 Std.

**03.01.09.004 Techniker / Ingenieur**
Menge: 4,000 Std.

##### Abschnitt 03.01.10 Inbetriebnahmen und behördliche Abnahmen allgemein

**03.01.10.001 Koord.haustechn.Gewerke z. Autom-Syst.**
*** Grundposition ZZ 1.0
Koordination haustechnischer Gewerke zum
Automationssystem

Mess-, Steuer- und Regelungstechnik

Ausführende Arbeiten für das haustechnische Gewerk Raumlufttechnik, Kälte, Heizung, Sanitär, Med. Gase, Elektro und Gebäudetechnik für Schnittstelle zum Automationssystem

- Teilnahme an Baubesprechungen durch einen
  verantwortlichen, sachverständigen und
  deutschsprachigen Projektleiter

- Koordination der Ausführungsarbeiten zwischen
  Fachgewerk und Auftragnehmer Automationssystem

- Vorgabe der gewerkespezifischen Funktionen und
  Parameter

- Kontrolle über die Beseitigung der bei der Abnahme
  festgestellten Mängel, bezogen auf die gemeinsamen
  Leistungen

- Koordination betreffend aller Einbauteile in
  gewerkespezifischen Medienleitungen, wie
  Heizungsleitungen, Druckluftleitungen usw.
  Dies bedeutet, dass der Einbau von Tauchhülsen,
  Messstellen für Druck und Differenzdruck, Ventile,
  Klappen usw. bei den Gewerken Dampf, Heizung,
  Lüftung, GT, Med. Gase, Sanitär und Kälte enthalten
  ist

- Koordination der Geräteeinführung für
  elektr. Leitungen

- Die im Leistungsverzeichnis geforderten
  potentialfreien Meldungen bei gewerkespezifischen
  Schaltschränken (WRG, Hebeanlagen, Med. Gase usw.)

- Ermittlung aller thermischen und elektr.
  Leistungsdaten für das Fachgewerk

- Ermittlung der Druckverluste aller Bauteile wie
  Wärmetauscher, Regelventile, Heizkörper usw.

- Ermittlung der Fördermengen und Förderhöhen für
  Bauteile, wie Ventilatoren, Pumpen usw.

- Überprüfung der Leistungen der Automationstechnik
  durch einen verantwortlichen und sachkundigen
  Projektleiter

- Koordinationsbesprechungen,
  Baubesprechungen

- Übergabe und Austausch technischer Daten und Pläne in
  geeigneter, erforderlicher Form und Stückzahl

- Terminkoordination der Liefertermine bzw.
  Ausführungstermine

- Koordination der Stellglieder-Auslegung

- Gemeinsame Funktionskontrolle

- Koordination der Inbetriebnahme und Abnahme
  (gemeinsame Durchführung)

Leistungsgrenzen:
Die Leistungsgrenzen sind gemäß den entspr. Gewerke-Leistungsverzeichnissen wie folgt vorgegeben.

DDC-Hard- und Software:
Die kompl. DDC Hard- und Software für die Gewerke Raumlufttechnik, Kälte, Heizung, Sanitär, ET ,Med.Gase und GT ist in dem Leistungsverzeichnis Automationssystem ausgeschrieben.
Die Hardware ist aufgrund der gewerkespezifischen Anforderungen festzulegen. Die Software wird vom Automationssystem auf der Basis von gemeinsam mit den Gewerken Heizung, Raumlufttechnik, Kälte, Sanitär, Med. Gase, Elektro- und Gebäudetechnik erstellten Funktionsbeschreibungen bzw. Meldetexten erstellt.

Gewährleistungsgrenzen:
Die Gewährleistungsgrenzen entsprechen grundsätzlich den beschriebenen Leistungsgrenzen.

Dies bedeutet, dass die einzelnen Gewerke für die im jeweiligen LVZ ausgeschriebene Lieferung und Leistung die Gewährleistung übernehmen müssen. Dazu gehören auch die Aussagen und Festlegungen zur Festlegung von Funktionen und Parametern.
Menge: 1,000 St

**03.01.10.002 Gemeinsame Inbetriebnahme der MSR-Technik**
Gemeinsame Inbetriebnahme mit der MSR-Technik

Die Inbetriebnahme erfolgt zusammen mit der Gewerkefirma einschl. Erstellung eines Inbetriebnahme- und Funktionsbestätigungsprotokolle.

Inkl. der gemeinsamen Prüfung der Systemmeldungen
Menge: 1,000 St

**03.01.10.003 Zertifizierung des Rohrsystems gem. DIN EN 737-3 Pkt. 12.5**
Zertifizierung des Rohrsystems

gem. DIN EN ISO 7396-1  über die Prüfung
gem. Pkt. 12.3 u. 12.4 sowie Übergabe aller
zugehörigen Unterlagen gem. Pkt. 13 o.g. DIN
(alle Unterlagen 3-fach im Ordner).
Menge: 1,000 St

**03.01.10.004 Nachweis gemäß MPG**
Nachweis gemäß MPG

Nach der Installation der Versorgungsanlage für medizinische Gase ist ein Konformitätsbewertungsverfahren mit
abschließender Konformitätserklärung durchzuführen.
Ein Muster der Konformitätserklärung des Bieters ist
dem Angebot beizufügen.

Hinweis:
Nur Anbieter mit einem vollständigen
Qualitätssicherungssystem
gem. dem MPG und den zugehörigen aktuell gültigen Richtlinien dürfen diese
CE-Erklärung ohne Einschaltung von Benannten Stellen
selbst ausstellen.

Welche Benannte Stelle führt die Einzelabnahme
nach dem MPG und den zugehörigen aktuell gültigen Richtlinien durch?
'..........'

Welche Benannte Stelle führt die Baumusterprüfung gemäß dem MPG und den zugehörigen aktuell gültigen Richtlinien
durch?
Hierzu gehören z. B. Ergebnisse der Konstruktionsberechnungen, der Risikoanalyse usw.
'..........'
Menge: 1,000 St

**03.01.10.005 Zusätzliche Einweisung**
*** Wahlposition ZZ 1.1
Zusätzliche Einweisung

Die erste Einweisung ist eine Grundleistung welche
nicht gesondert vergütet wird.
Es erfolgt 4 Wochen nach der ersten Einweisung eine
zweite Einweisung zur Klärung offener Fragen.
Das Bedienungspersonal ist in die haustechnischen
Anlagen bezüglich Bedienung und Wartung wiederholt
einzuweisen. Ebenfalls ist das Personal in die
Dokumentation der Revisionsunterlagen einzuweisen. Die
Einweisung muss der Auftragnehmer sich vom Bauherrn
bzw. dessen Vertreter schriftlich bestätigen lassen.
Geeignetes Einweisungspersonal ist vom Auftragnehmer
zur Verfügung zu stellen.
Menge: 1,000 St
